# Techo inclinado de plancha perfilada de acero prelacado, de 0,6 mm de espesor, con una pendiente mayor del 10%

- Propiedad del archivo: CYPE INGENIEROS, S.A.
- Formato: FIEBDC-3/2002
- Ámbito geográfico: Perú
- Divisa: PEN
- Costes indirectos: 3.00 %
- Gastos generales: 13.00 %
- Beneficio industrial: 6.00 %
- IVA: 18.00 %

## Q Techos

### QT Inclinados

#### QTA Planchas perfiladas de acero

**QTA010** m² Techo inclinado de plancha perfilada de acero prelacado, de 0,6 mm de espesor, con una pendiente mayor del 10%.
Suministro y montaje de cobertura de faldones de techos inclinados, con una pendiente mayor del 10%, mediante plancha perfilada de acero prelacado, de 0,6 mm de espesor, en perfil comercial prelacado por la cara exterior, fijada mecánicamente a cualquier tipo de correa estructural (no incluida en este precio). Incluso parte proporcional de cortes, empalmes, tornillos y elementos de fijación, accesorios y juntas.
Incluye: Replanteo de las planchas por faldón. Corte, preparación y colocación de las planchas. Ejecución de juntas y perímetro. Fijación mecánica de las planchas perfiladas.
Criterio de medición de proyecto: Superficie medida en verdadera magnitud, según documentación gráfica de Proyecto.
Criterio de medición de obra: Se medirá, en verdadera magnitud, la superficie realmente ejecutada según especificaciones de Proyecto.

| Código | Ud | Descripción | Rendimiento | Precio | Importe |
|---|---|---|---|---|---|
| mt13ccp010a | m² | Plancha perfilada de acero prelacado, espesor 0,6 mm. (material) | 1.100 | 18.63 | 20.49 |
| mt13ccg030d | Ud | Tornillo autorroscante de 6,5x70 mm de acero inoxidable, con arandela. (material) | 3.000 | 1.72 | 5.16 |
| op00ciz010 |  | Cizalla. | 1.000 | 0.00 | 0.00 |
| op00roe010 |  | Roedora. | 1.000 | 0.00 | 0.00 |
| mo051 | h | Operario en fachadas y techos de paneles metálicos. (mano de obra) | 0.178 | 20.75 | 3.69 |
| mo098 | h | Oficial en fachadas y techos de paneles metálicos. (mano de obra) | 0.178 | 13.75 | 2.45 |
| % | % | Herramientas | 2 % | 31.79 | 0.64 |
|  |  | Costes directos |  |  | 32.43 |
