# Piezas especiales para techo inclinado de tejas asfálticas

- Propiedad del archivo: CYPE INGENIEROS, S.A.
- Formato: FIEBDC-3/2002
- Ámbito geográfico: Perú
- Divisa: PEN
- Costes indirectos: 3.00 %
- Gastos generales: 13.00 %
- Beneficio industrial: 6.00 %
- IVA: 18.00 %

## Q Techos

### QU Componentes de techos inclinados y curvas

#### QUA De tejas asfálticas

**QUA012** Ud Piezas especiales para techo inclinado de tejas asfálticas.
Aireador, de 86x47 cm, para techo inclinado, con una pendiente mayor del 10%. Incluso accesorios de fijación de las piezas a las placas.
Incluye: Replanteo y colocación de las piezas especiales sobre las planchas de techo. Fijación de las piezas a las placas.
Criterio de medición de proyecto: Número de unidades previstas, según documentación gráfica de Proyecto.
Criterio de medición de obra: Se medirá el número de unidades realmente ejecutadas según especificaciones de Proyecto.

| Código | Ud | Descripción | Rendimiento | Precio | Importe |
|---|---|---|---|---|---|
| mt13lpo070a | Ud | Aireador, de 86x47 cm, para techo de planchas asfálticas. (material) | 1.000 | 298.48 | 298.48 |
| mt13lpo052c | Ud | Tornillo autorroscante, para la fijación sobre soporte metálico. (material) | 12.000 | 0.38 | 4.56 |
| mo051 | h | Operario en fachadas y techos de paneles metálicos. (mano de obra) | 0.432 | 33.77 | 14.59 |
| mo098 | h | Oficial en fachadas y techos de paneles metálicos. (mano de obra) | 0.216 | 22.82 | 4.93 |
| % | % | Herramientas | 2 % | 322.56 | 6.45 |
|  |  | Costes directos |  |  | 329.01 |
