# Cobertura de paneles sándwich aislantes, de acero

- Propiedad del archivo: CYPE INGENIEROS, S.A.
- Formato: FIEBDC-3/2002
- Ámbito geográfico: Perú
- Divisa: PEN
- Costes indirectos: 3.00 %
- Gastos generales: 13.00 %
- Beneficio industrial: 6.00 %
- IVA: 18.00 %

## Q Techos

### QU Componentes de techos inclinados y curvas

#### QUM De planchas de acero y paneles sándwich

**QUM020** m² Cobertura de paneles sándwich aislantes, de acero.
Cobertura de paneles sándwich acústicos de acero galvanizado, de 100 mm de espesor, formados por cara exterior de plancha corrugada con cinco grecas acabado prelacado, con resistencia media a la corrosión y con resistencia baja a los rayos UV, de 0,5 mm de espesor, alma aislante de lana de roca de densidad media 95 kg/m³ y cara interior de plancha nervada acabado prelacado, de 0,5 mm de espesor, con perforaciones de 3 mm de diámetro, conductividad térmica 0,35 W/(mK), Euroclase A2-s1, d0 de reacción al fuego, con 35 dB de índice global de reducción acústica, Rw, proporcionando una reducción del nivel global ponderado de presión de ruido aéreo de 34,7 dBA y coeficiente de absorción acústica medio 0,85, según ISO 354, colocados con un empalme del panel superior de 200 mm y fijados mecánicamente sobre entramado ligero metálico, en techo inclinado, con una pendiente mayor del 10%. Incluso accesorios de fijación de los paneles sándwich, cinta flexible de butilo, adhesiva por ambas caras, para el sellado de estanqueidad de los empalmes entre paneles sándwich y pintura antioxidante de secado rápido, para la protección de los empalmes entre paneles sándwich.
Criterio de valoración económica: El precio no incluye la superficie soporte ni los puntos singulares y las piezas especiales de la cobertura.
Incluye: Limpieza de la superficie soporte. Replanteo de los paneles por faldón. Corte, preparación y colocación de los paneles. Fijación mecánica de los paneles. Sellado de juntas. Aplicación de una mano de pintura antioxidante en los empalmes entre paneles.
Criterio de medición de proyecto: Superficie medida en verdadera magnitud, según documentación gráfica de Proyecto.
Criterio de medición de obra: Se medirá, en verdadera magnitud, la superficie realmente ejecutada según especificaciones de Proyecto.

| Código | Ud | Descripción | Rendimiento | Precio | Importe |
|---|---|---|---|---|---|
| mt13dcp011bul | m² | Panel sándwich acústico de acero galvanizado, para techos, de 100 mm de espesor y 1150 mm de anchura, formado por cara exterior de plancha corrugada con cinco grecas acabado prelacado, con resistencia media a la corrosión y con resistencia baja a los rayos UV, de 0,5 mm de espesor, alma aislante de lana de roca de densidad media 95 kg/m³ y cara interior de plancha nervada acabado prelacado, de 0,5 mm de espesor, con perforaciones de 3 mm de diámetro, conductividad térmica 0,35 W/(mK), Euroclase A2-s1, d0 de reacción al fuego, con 35 dB de índice global de reducción acústica, Rw, proporcionando una reducción del nivel global ponderado de presión de ruido aéreo de 34,7 dBA y coeficiente de absorción acústica medio 0,85, según ISO 354. (material) | 1.130 | 190.23 | 214.96 |
| mt13dcp030a | Ud | Kit de accesorios de fijación, para paneles sándwich aislantes, en techos inclinados. (material) | 0.200 | 53.58 | 10.72 |
| mt13dcp020a | m | Cinta flexible de butilo, adhesiva por ambas caras, para el sellado de estanqueidad de los empalmes entre paneles sándwich. (material) | 2.100 | 7.55 | 15.86 |
| mt27pfi150a | kg | Pintura antioxidante de secado rápido, a base de resinas, pigmentos de aluminio con resistencia a los rayos UV y partículas de vidrio termoendurecido, con resistencia a la intemperie y al envejecimiento, repelente del agua y la suciedad y con alta resistencia a los agentes químicos; para aplicar con brocha, rodillo o pistola. (material) | 0.070 | 3.71 | 0.26 |
| op00ciz010 |  | Cizalla. | 1.000 | 0.00 | 0.00 |
| op00roe010 |  | Roedora. | 1.000 | 0.00 | 0.00 |
| mo051 | h | Operario en fachadas y techos de paneles metálicos. (mano de obra) | 0.123 | 32.35 | 3.98 |
| mo098 | h | Oficial en fachadas y techos de paneles metálicos. (mano de obra) | 0.123 | 21.86 | 2.69 |
| % | % | Herramientas | 2 % | 248.47 | 4.97 |
|  |  | Costes directos |  |  | 253.44 |
