# Revestimiento continuo de paramentos con microcemento

- Propiedad del archivo: CYPE INGENIEROS, S.A.
- Formato: FIEBDC-3/2002
- Ámbito geográfico: Perú
- Divisa: PEN
- Costes indirectos: 3.00 %
- Gastos generales: 13.00 %
- Beneficio industrial: 6.00 %
- IVA: 18.00 %

## R Revestimientos

### RB Morteros industriales para revoque y enlucido

#### RBR Microcemento

**RBR005** m² Revestimiento continuo de paramentos con microcemento.
Revestimiento continuo de paramentos con microcemento, de 3 mm de espesor, realizado sobre superficie absorbente, IMPRIMACIÓN: a base de resinas sintéticas en dispersión acuosa, diluida en dos partes de agua. CAPA BASE: microcemento monocomponente, color blanco, en dos capas, (1 kg/m² cada capa) y malla de fibra de vidrio antiálcalis, de 80 g/m² de masa superficial. CAPA DECORATIVA: microcemento monocomponente, textura lisa, color blanco, en dos capas, (0,3 kg/m² cada capa). CAPA DE SELLADO: imprimación selladora transpirable y dos manos de sellador de poliuretano alifático, sin disolventes, acabado brillante.
Criterio de valoración económica: El precio no incluye la superficie soporte.
Incluye: Limpieza de la superficie soporte. Replanteo de las juntas de expansión y paños de trabajo. Aplicación de la capa de imprimación. Aplicación de la capa base. Colocación de la malla embebida en la capa base. Lijado de pequeñas adherencias e imperfecciones. Aplicación de la capa decorativa. Aplicación de la capa de sellado. Limpieza final de la superficie acabada.
Criterio de medición de proyecto: Superficie medida según documentación gráfica de Proyecto, sin deducir huecos menores de 4 m² y deduciendo, en los huecos de superficie mayor de 4 m², el exceso sobre 4 m².
Criterio de medición de obra: Se medirá la superficie realmente ejecutada según especificaciones de Proyecto, deduciendo, en los huecos de superficie mayor de 4 m², el exceso sobre 4 m².

| Código | Ud | Descripción | Rendimiento | Precio | Importe |
|---|---|---|---|---|---|
| mt28mcm070k | l | Imprimación monocomponente, diluida en dos partes de agua, a base de resinas sintéticas en dispersión acuosa, para regularizar la porosidad y mejorar la adherencia de los soportes absorbentes y no absorbentes, para aplicar con rodillo. (material) | 0.135 | 34.13 | 4.61 |
| mt28mcm060e | m² | Malla de fibra de vidrio antiálcalis, de 80 g/m² de masa superficial y de 1x50 m, para armar microcementos. (material) | 1.050 | 5.60 | 5.88 |
| mt28mcm080mW1e | kg | Microcemento monocomponente, color blanco, compuesto de cemento, agregados seleccionados y aditivos, de gran dureza, adherencia y flexibilidad, como capa base, previo amasado con agua, para aplicar con plancha. (material) | 2.000 | 13.31 | 26.62 |
| mt28mcm080nW1d | kg | Microcemento monocomponente, textura lisa, color blanco, compuesto de cemento, agregados seleccionados y aditivos, de gran dureza, adherencia y flexibilidad, como capa decorativa, previo amasado con agua, para aplicar con plancha. (material) | 0.600 | 13.31 | 7.99 |
| mt08aaa010a | m³ | Agua. (material) | 0.004 | 4.68 | 0.02 |
| mt28mcm090d | l | Imprimación selladora transpirable con resinas acrílicas en dispersión acuosa, para aplicar con brocha. (material) | 0.120 | 45.05 | 5.41 |
| mt28mcm100p | l | Sellador de poliuretano alifático de dos componentes, sin disolventes, acabado brillante, para aplicar con brocha o rodillo. (material) | 0.120 | 126.26 | 15.15 |
| op00tal020 |  | Taladro con batidora. | 1.000 | 0.00 | 0.00 |
| mo020 | h | Operario de construcción. (mano de obra) | 0.970 | 31.48 | 30.54 |
| mo113 | h | Peón de construcción. (mano de obra) | 1.732 | 21.05 | 36.46 |
| % | % | Herramientas | 2 % | 132.68 | 2.65 |
|  |  | Costes directos |  |  | 135.33 |
