# Contrapiso de agregado

- Propiedad del archivo: CYPE INGENIEROS, S.A.
- Formato: FIEBDC-3/2002
- Ámbito geográfico: Perú
- Divisa: PEN
- Costes indirectos: 3.00 %
- Gastos generales: 13.00 %
- Beneficio industrial: 6.00 %
- IVA: 18.00 %

## R Revestimientos

### RS Pisos

#### RSB Contrapisos y grandes recrecidos

**RSB005** m² Contrapiso de agregado.
Contrapiso, de 2 cm de espesor, de gravilla de machaqueo de 5 a 10 mm de diámetro.
Incluye: Limpieza y preparación del soporte. Replanteo, marcado de niveles y colocación de maestras. Extendido del agregado. Regularización de la capa de agregado, pasando una regla sobre las maestras.
Criterio de medición de proyecto: Superficie medida según documentación gráfica de Proyecto.
Criterio de medición de obra: Se medirá la superficie realmente ejecutada según especificaciones de Proyecto, sin deducir la superficie ocupada por las columnas situados dentro de su perímetro.

| Código | Ud | Descripción | Rendimiento | Precio | Importe |
|---|---|---|---|---|---|
| mt01arp032b | m³ | Gravilla caliza de machaqueo de 5 a 10 mm de diámetro. (material) | 0.020 | 85.06 | 1.70 |
| mo113 | h | Peón de construcción. (mano de obra) | 0.062 | 21.05 | 1.31 |
| % | % | Herramientas | 2 % | 3.01 | 0.06 |
|  |  | Costes directos |  |  | 3.07 |
