# Felpudo de caucho

- Propiedad del archivo: CYPE INGENIEROS, S.A.
- Formato: FIEBDC-3/2002
- Ámbito geográfico: Perú
- Divisa: PEN
- Costes indirectos: 3.00 %
- Gastos generales: 13.00 %
- Beneficio industrial: 6.00 %
- IVA: 18.00 %

## R Revestimientos

### RS Pisos

#### RSF Alfombras y felpudos

**RSF015** Ud Felpudo de caucho.
Felpudo con base de caucho, acabado superficial con púas de caucho de color negro, espesor total 16 mm, uso interior y exterior, enrollable, de 60x40 cm, instalado en cajeado de piso formado por foso de 16 mm de profundidad (no incluido en este precio). Incluso preparación de la superficie soporte.
Incluye: Preparación de la superficie soporte. Colocación del felpudo.
Criterio de medición de proyecto: Número de unidades previstas, según documentación gráfica de Proyecto.
Criterio de medición de obra: Se medirá el número de unidades realmente ejecutadas según especificaciones de Proyecto.

| Código | Ud | Descripción | Rendimiento | Precio | Importe |
|---|---|---|---|---|---|
| mt18fec020uB | Ud | Felpudo con base de caucho, acabado superficial con púas de caucho de color negro, espesor total 16 mm, uso interior y exterior, enrollable, de 60x40 cm, para instalar en cajeado de piso formado por foso de 16 mm de profundidad. (material) | 1.000 | 60.76 | 60.76 |
| mo027 | h | Operario en moquetas y revestimientos textiles. (mano de obra) | 0.037 | 32.86 | 1.22 |
| mo065 | h | Oficial en moquetas y revestimientos textiles. (mano de obra) | 0.037 | 22.82 | 0.84 |
| % | % | Herramientas | 2 % | 62.82 | 1.26 |
|  |  | Costes directos |  |  | 64.08 |
