# Contrazócalo cerámico de gres porcelánico de gran formato reforzado con fibra de vidrio

- Propiedad del archivo: CYPE INGENIEROS, S.A.
- Formato: FIEBDC-3/2002
- Ámbito geográfico: Perú
- Divisa: PEN
- Costes indirectos: 3.00 %
- Gastos generales: 13.00 %
- Beneficio industrial: 6.00 %
- IVA: 18.00 %

## R Revestimientos

### RS Pisos

#### RSG De cerámica

**RSG023** m Contrazócalo cerámico de gres porcelánico de gran formato reforzado con fibra de vidrio, Lámina Porcelánica Reforzada Techlam® "LEVANTINA", de 1000x50 mm y 3 mm de espesor, serie Basic, modelo Antracita, acabado antideslizante, recibido con adhesivo cementoso mejorado, C2 gris y rejuntado con mortero de juntas cementoso con resistencia elevada a la abrasión y absorción de agua reducida, CG2, para junta mínima (entre 1,5 y 3 mm), con la misma tonalidad de las piezas.
Suministro y colocación de contrazócalo cerámico de gres porcelánico de gran formato reforzado con fibra de vidrio, Lámina Porcelánica Reforzada Techlam® "LEVANTINA", de 1000x50 mm y 3 mm de espesor, serie Basic, modelo Antracita, acabado antideslizante, recibido con adhesivo cementoso mejorado, C2 sin ninguna característica adicional, color gris y rejuntado con mortero de juntas cementoso con resistencia elevada a la abrasión y absorción de agua reducida, CG2, para junta mínima (entre 1,5 y 3 mm), con la misma tonalidad de las piezas.
Incluye: Replanteo de las piezas. Corte de las piezas y formación de encajes en esquinas y rincones. Colocación del contrazócalo. Rejuntado.
Criterio de medición de proyecto: Longitud medida según documentación gráfica de Proyecto, sin incluir huecos de puertas. No se ha incrementado el metrado por roturas y recortes, ya que en la descomposición se ha considerado un 5% más de piezas.
Criterio de medición de obra: Se medirá la longitud realmente ejecutada según especificaciones de Proyecto.

| Código | Ud | Descripción | Rendimiento | Precio | Importe |
|---|---|---|---|---|---|
| mt18rcl010aaa | m | Contrazócalo de gres porcelánico de gran formato reforzado con fibra de vidrio, Lámina Porcelánica Reforzada Techlam® "LEVANTINA", de 1000x50 mm y 3 mm de espesor, serie Basic, modelo Antracita, acabado antideslizante. (material) | 1.050 | 6.62 | 6.95 |
| mt09mcr021m | kg | Adhesivo cementoso mejorado, C2, color gris. (material) | 0.600 | 1.19 | 0.71 |
| mt09mcr070a | kg | Mortero de juntas cementoso con resistencia elevada a la abrasión y absorción de agua reducida, CG2, para junta abierta entre 3 y 15 mm. (material) | 0.020 | 2.88 | 0.06 |
| op00sie030 |  | Sierra de disco de diamante, para mesa de trabajo, de corte húmedo. | 1.000 | 0.00 | 0.00 |
| op00cor030 |  | Cortadora manual de baldosas cerámicas. | 1.000 | 0.00 | 0.00 |
| mo023 | h | Operario colocador de pisos. (mano de obra) | 0.178 | 16.33 | 2.91 |
| % | % | Herramientas | 2 % | 10.63 | 0.21 |
|  |  | Costes directos |  |  | 10.84 |
