# Sistema de transferencia de cargas Speed Dowel "EDING APS"

- Propiedad del archivo: CYPE INGENIEROS, S.A.
- Formato: FIEBDC-3/2002
- Ámbito geográfico: Perú
- Costes indirectos: 3.00 %
- Gastos generales: 13.00 %
- Beneficio industrial: 6.00 %
- IVA: 18.00 %

## R Revestimientos

### RS Suelos y pisos

#### RSN Continuos de concreto

**RSN125** m Sistema de transferencia de cargas Speed Dowel "EDING APS", código de referencia PSD305X20TL, compuesto por una vaina de polipropileno reciclado, de 20 mm de diámetro y 305 mm de longitud, cuya base reutilizable se fija al encofrado y un pasador deslizante de acero, de sección circular, que se inserta en la vaina, colocado como junta de construcción en piso continuo de concreto.
Formación de junta de construcción en piso continuo de concreto, con sistema de transferencia de cargas Speed Dowel "EDING APS", código de referencia PSD305X20TL, compuesto por una vaina de polipropileno reciclado, de 20 mm de diámetro y 305 mm de longitud, cuya base reutilizable se fija al encofrado y un pasador deslizante de acero, de sección circular, que se inserta en la vaina, para su uso en juntas de construcción o de colocado del concreto y de contracción en pisos continuos de concreto. Incluso parte proporcional de replanteo y elementos de fijación a la cimbra. Totalmente terminada y preparada para colocar el concreto.
Incluye: Replanteo y fijación de las bases al encofrado. Encaje de las vainas a las bases. Colocación de los pasadores dentro de las vainas, una vez hormigonada y desencofrada la junta.
Criterio de medición de proyecto: Longitud medida según documentación gráfica de Proyecto.
Criterio de medición de obra: Se medirá la longitud realmente ejecutada según especificaciones de Proyecto.

| Código | Ud | Descripción | Rendimiento | Precio | Importe |
|---|---|---|---|---|---|
| mt18wwe030ne | Ud | Sistema de transferencia de cargas Speed Dowel "EDING APS", código de referencia PSD305X20TL, compuesto por una vaina de polipropileno reciclado, de 20 mm de diámetro y 305 mm de longitud, cuya base reutilizable se fija al encofrado y un pasador deslizante de acero, de sección circular, que se inserta en la vaina, para su uso en juntas de construcción o de colocado del concreto y de contracción en pisos continuos de concreto. (material) | 1.330 | 1.63 | 2.17 |
| mo019 | h | Operario de construcción. (mano de obra) | 0.095 | 4.38 | 0.42 |
| mo111 | h | Peón de construcción. (mano de obra) | 0.095 | 3.44 | 0.33 |
| % | % | Costes directos complementarios | 2 % | 2.92 | 0.06 |
|  |  | Costes directos |  |  | 2.98 |
