# Tabica para cielo raso modular de placas de escayola

- Propiedad del archivo: CYPE INGENIEROS, S.A.
- Formato: FIEBDC-3/2002
- Ámbito geográfico: Perú
- Divisa: PEN
- Costes indirectos: 3.00 %
- Gastos generales: 13.00 %
- Beneficio industrial: 6.00 %
- IVA: 18.00 %

## R Revestimientos

### RT Cielos rasos en interiores

#### RTB Modulares, de placas de escayola

**RTB020** m Tabica para cielo raso modular de placas de escayola.
Formación de tabica vertical en cambio de nivel de cielo raso modular, mediante placas de escayola con nervaduras y acabado liso sobre perfiles metálicos, para cerrar un espacio de 20 cm de altura. Incluso fijaciones para el anclaje de los perfiles y pasta de escayola.
Incluye: Replanteo y trazado en los paramentos de la situación de la tabica. Presentación y corte de las piezas. Humectación de la base de fijación. Montaje de los perfiles. Colocación y rejuntado de las piezas. Repasos de encuentros entre piezas, esquinas y rincones.
Criterio de medición de proyecto: Longitud medida según documentación gráfica de Proyecto.
Criterio de medición de obra: Se medirá la longitud realmente ejecutada según especificaciones de Proyecto.

| Código | Ud | Descripción | Rendimiento | Precio | Importe |
|---|---|---|---|---|---|
| mt12fpe010b | m² | Placa de escayola con nervaduras, de 100x60 cm y de 8 mm de espesor (20 mm de espesor total, incluyendo las nervaduras), con canto recto y acabado liso, sin revestir, para cielos rasos. (material) | 0.224 | 11.43 | 2.56 |
| mt09pes010 | m³ | Pasta de escayola. (material) | 0.002 | 525.18 | 1.05 |
| mt12psg225 | m | Perfil de acero galvanizado, para la sustentación de tabica en cielos rasos modulares. (material) | 2.100 | 8.13 | 17.07 |
| mt12psg230 | Ud | Horquilla de acero galvanizado. (material) | 0.550 | 2.54 | 1.40 |
| mt12psg231 | Ud | Pieza de empalme. (material) | 0.550 | 3.19 | 1.75 |
| op00ato010 |  | Atornillador. | 1.000 | 0.00 | 0.00 |
| mo035 | h | Operario escayolista. (mano de obra) | 0.617 | 31.29 | 19.31 |
| mo117 | h | Peón escayolista. (mano de obra) | 0.617 | 20.92 | 12.91 |
| % | % | Herramientas | 2 % | 56.05 | 1.12 |
|  |  | Costes directos |  |  | 57.17 |
