# Falso techo registrable de placas de escayola aligerada, con perfilería vista blanca anticorrosiva

- Propiedad del archivo: CYPE INGENIEROS, S.A.
- Formato: FIEBDC-3/2002
- Ámbito geográfico: Perú
- Costes indirectos: 3.00 %
- Gastos generales: 13.00 %
- Beneficio industrial: 6.00 %
- IVA: 16.00 %

## R Revestimientos

### RT Falsos techos

#### RTB Registrables, de placas de escayola

**RTB025** m² Falso techo registrable de placas de escayola aligerada, con perfilería vista blanca anticorrosiva.
Suministro y montaje de falso techo registrable, constituido por placas de escayola aligerada, suspendidas del forjado mediante una perfilería vista blanca anticorrosiva, comprendiendo perfiles primarios, secundarios y angulares de remate fijados al techo mediante varillas de acero galvanizado. Incluso p/p de accesorios de fijación, completamente instalado.
Incluye: Replanteo de los ejes de la trama modular. Nivelación y colocación de los perfiles perimetrales. Replanteo de los perfiles principales de la trama. Señalización de los puntos de anclaje al forjado. Nivelación y suspensión de los perfiles principales y secundarios de la trama. Colocación de las placas.
Criterio de medición de proyecto: Superficie medida entre paramentos, según documentación gráfica de Proyecto, sin descontar huecos para instalaciones.
Criterio de medición de obra: Se medirá la superficie realmente ejecutada según especificaciones de Proyecto, sin descontar huecos para instalaciones.

| Código | Ud | Descripción | Rendimiento | Precio | Importe |
|---|---|---|---|---|---|
| mt12fac020b | Ud | Varilla metálica de acero galvanizado de 6 mm de diámetro. (material) | 1.000 | 1.20 | 1.20 |
| mt12fac030b | m | Perfilería vista blanca anticorrosiva, para techos registrables, incluso p/p de piezas complementarias y especiales. (material) | 4.000 | 9.48 | 37.92 |
| mt12fac060 | Ud | Perfilería angular para remates perimetrales. (material) | 0.600 | 2.32 | 1.39 |
| mt12fac050 | Ud | Accesorios para la instalación de falsos techos registrables. (material) | 0.200 | 6.00 | 1.20 |
| mt12fpe020caa | m² | Placa de escayola, aligerada, apoyada sobre perfilería vista, para techos registrables, 60x60 cm. (material) | 1.050 | 20.63 | 21.66 |
| op00fre010 |  | Fresadora. | 1.000 | 0.00 | 0.00 |
| op00ato010 |  | Atornillador. | 1.000 | 0.00 | 0.00 |
| mo021 | h | Oficial 1ª escayolista. (mano de obra) | 0.262 | 13.21 | 3.46 |
| mo063 | h | Peón escayolista. (mano de obra) | 0.262 | 12.07 | 3.16 |
| % | % | Costes directos complementarios | 2 % | 69.99 | 1.40 |
|  |  | Costes directos |  |  | 71.39 |
