# Cielo raso continuo de placas de yeso laminado, antirradiaciones. Sistema "KNAUF"

- Propiedad del archivo: CYPE INGENIEROS, S.A.
- Formato: FIEBDC-3/2002
- Ámbito geográfico: Perú
- Divisa: PEN
- Costes indirectos: 3.00 %
- Gastos generales: 13.00 %
- Beneficio industrial: 6.00 %
- IVA: 18.00 %

## R Revestimientos

### RT Cielos rasos en interiores

#### RTC Continuos, de placas de yeso laminado

**RTC026** m² Cielo raso continuo de placas de yeso laminado, antirradiaciones. Sistema "KNAUF".
Cielo raso continuo suspendido, liso, situado a una altura menor de 4 m, con nivel de calidad del acabado Q1. Sistema K112.es "KNAUF" (12,5+0,5+1+27+27), constituido por: ESTRUCTURA: estructura metálica de acero galvanizado de maestras primarias 60/27 mm con una modulación de 1000 mm y suspendidas de la losa o elemento soporte de concreto con anclajes directos de 125 mm, para maestra 60/27, "KNAUF", y varillas cada 750 mm, y maestras secundarias fijadas perpendicularmente a las primarias con conectores tipo caballete con una modulación de 312,5 mm; PLACAS: una capa de placas antirradiaciones RX 12,5+0,5 mm "KNAUF" formadas por una placa de yeso laminado DF / - 625 / 2600 / 12,5, cortafuego, revestidas por una de sus caras con una lámina de cartón y otra de plomo de 0,5 mm. Incluso perfiles UD 28x27 "KNAUF", fijaciones para el anclaje de los perfiles, tornillería para la fijación de las placas, banda acústica bajo los perfiles perimetrales, cinta de plomo de 1 mm de espesor detrás de cada perfil secundario, pasta de juntas Safeboard Spachtel "KNAUF" y accesorios de montaje.
Incluye: Replanteo de los ejes de la estructura metálica. Colocación de la banda acústica. Nivelación y fijación de los perfiles perimetrales. Señalización de los puntos de anclaje a la losa o elemento soporte. Nivelación y suspensión de los perfiles primarios y secundarios de la estructura. Corte de las placas. Fijación de las placas. Resolución de encuentros y puntos singulares. Tratamiento de juntas.
Criterio de medición de proyecto: Superficie medida entre paramentos, según documentación gráfica de Proyecto, sin descontar huecos para instalaciones.
Criterio de medición de obra: Se medirá la superficie realmente ejecutada según especificaciones de Proyecto, sin deducir los huecos de superficie menor de 1 m².

| Código | Ud | Descripción | Rendimiento | Precio | Importe |
|---|---|---|---|---|---|
| mt12pfk012b | m | Perfil UD 28x27 de plancha de acero galvanizado, "KNAUF", espesor 0,6 mm. (material) | 0.400 | 4.57 | 1.83 |
| mt12ptk030 | Ud | Fijación "KNAUF" para concreto. (material) | 2.300 | 1.21 | 2.78 |
| mt12pek020ta | Ud | Anclaje directo de 125 mm, para maestra 60/27, "KNAUF". (material) | 1.500 | 0.87 | 1.31 |
| mt12ptk010ab | Ud | Tornillo LN "KNAUF" 3,5x11. (material) | 3.000 | 0.04 | 0.12 |
| mt12pfk011a | m | Maestra 60/27 "KNAUF", de plancha de acero galvanizado. (material) | 4.400 | 6.30 | 27.72 |
| mt12pek020za | Ud | Conector, para maestra 60/27, "KNAUF". (material) | 0.900 | 0.74 | 0.67 |
| mt12pek020ra | Ud | Conector tipo caballete, para maestra 60/27, "KNAUF". (material) | 3.600 | 0.89 | 3.20 |
| mt12ark010a | m² | Placa antirradiaciones RX 12,5+0,5 mm "KNAUF" formada por una placa de yeso laminado DF / - 625 / 2600 / 12,5, cortafuego, revestida por una de sus caras con una lámina de cartón y otra de plomo de 0,5 mm; Euroclase A2-s1, d0 de reacción al fuego. (material) | 1.050 | 313.52 | 329.20 |
| mt12ark020a | m | Cinta de plomo autoadhesiva antirradiaciones RX "KNAUF", de 50 mm de anchura y 1 mm de espesor. (material) | 3.700 | 24.64 | 91.17 |
| mt12ptk010ce | Ud | Tornillo autoperforante TN "KNAUF" 3,5x35. (material) | 37.000 | 0.04 | 1.48 |
| mt12pck020b | m | Banda acústica de dilatación autoadhesiva, de espuma de poliuretano de celdas cerradas "KNAUF", de 3,2 mm de espesor y 50 mm de anchura, resistencia térmica 0,10 m²K/W, conductividad térmica 0,032 W/(mK). (material) | 0.400 | 0.92 | 0.37 |
| mt12ark040a | kg | Pasta de juntas Safeboard Spachtel "KNAUF", de fraguado rápido (30 minutos), Euroclase A1 de reacción al fuego, rango de temperatura de trabajo de 5 a 30°C, para aplicación manual sin cinta de juntas. (material) | 0.388 | 16.18 | 6.28 |
| op00fre010 |  | Fresadora. | 1.000 | 0.00 | 0.00 |
| op00ato010 |  | Atornillador. | 1.000 | 0.00 | 0.00 |
| mo015 | h | Operario de montaje de cielos rasos. (mano de obra) | 0.390 | 33.77 | 13.17 |
| mo082 | h | Oficial de montaje de cielos rasos. (mano de obra) | 0.390 | 22.82 | 8.90 |
| % | % | Herramientas | 2 % | 488.20 | 9.76 |
|  |  | Costes directos |  |  | 497.96 |
