# Cielo raso modular, para uso industrial, de paneles de lana de vidrio

- Propiedad del archivo: CYPE INGENIEROS, S.A.
- Formato: FIEBDC-3/2002
- Ámbito geográfico: Perú
- Divisa: PEN
- Costes indirectos: 3.00 %
- Gastos generales: 13.00 %
- Beneficio industrial: 6.00 %
- IVA: 18.00 %

## R Revestimientos

### RT Cielos rasos en interiores

#### RTF Modulares, de fibras minerales

**RTF020** m² Cielo raso modular, para uso industrial, de paneles de lana de vidrio.
Cielo raso modular suspendido, para uso industrial, situado a una altura menor de 4 m, constituido por: ESTRUCTURA: perfilería vista T 24, comprendiendo perfiles primarios y secundarios, suspendidos de la losa o elemento soporte con varillas y cuelgues; PANELES: paneles autoportantes de lana de vidrio, compuestos por módulos de 1200x1200x50 mm, acabado en relieve color aluminio, recubiertos con un complejo de kraft-aluminio gofrado. Incluso perfiles angulares, fijaciones para el anclaje de los perfiles y accesorios de montaje.
Incluye: Replanteo de los ejes de la trama modular. Nivelación y fijación de los perfiles perimetrales. Replanteo de los perfiles primarios de la trama. Señalización de los puntos de anclaje a la losa o elemento soporte. Nivelación y suspensión de los perfiles primarios y secundarios de la trama. Corte de los paneles. Colocación de los paneles. Resolución de encuentros y puntos singulares.
Criterio de medición de proyecto: Superficie medida entre paramentos, según documentación gráfica de Proyecto, sin descontar huecos para instalaciones.
Criterio de medición de obra: Se medirá la superficie realmente ejecutada según especificaciones de Proyecto, sin descontar huecos para instalaciones.

| Código | Ud | Descripción | Rendimiento | Precio | Importe |
|---|---|---|---|---|---|
| mt16pau010b | m² | Panel autoportante de lana de vidrio, compuesto por módulos de 1200x1200x50 mm, acabado en relieve color aluminio, recubierto con un complejo de kraft-aluminio gofrado, para perfilería vista T 24, resistencia térmica 1,4 m²K/W, conductividad térmica 0,035 W/(mK), Euroclase B-s1, d0 de reacción al fuego, con código de designación MW-EN 13162-T4-CS(10)0,5-Z10-AW0,40. (material) | 1.020 | 103.94 | 106.02 |
| mt12pfr010aaa | m | Perfil primario en T 24x38x3600 mm, de acero galvanizado laminado, con la cara vista revestida con una lámina de aluminio acabado lacado en color Blanco. (material) | 0.450 | 6.22 | 2.80 |
| mt12pfr010aca | m | Perfil secundario en T 24x38x600 mm, de acero galvanizado laminado, con la cara vista revestida con una lámina de aluminio acabado lacado en color Blanco. (material) | 0.450 | 6.22 | 2.80 |
| mt12pfr010aea | m | Perfil angular en L 24x24x3050 mm, de acero galvanizado laminado, con la cara vista revestida con una lámina de aluminio acabado lacado en color Blanco. (material) | 0.400 | 4.72 | 1.89 |
| mt12fac020b | Ud | Varilla metálica de acero galvanizado de 6 mm de diámetro. (material) | 2.000 | 1.18 | 2.36 |
| mt12fac050 | Ud | Accesorios para la instalación de cielos rasos modulares. (material) | 0.200 | 5.93 | 1.19 |
| op00fre010 |  | Fresadora. | 1.000 | 0.00 | 0.00 |
| op00ato010 |  | Atornillador. | 1.000 | 0.00 | 0.00 |
| mo015 | h | Operario de montaje de cielos rasos. (mano de obra) | 0.247 | 33.77 | 8.34 |
| mo082 | h | Oficial de montaje de cielos rasos. (mano de obra) | 0.247 | 22.82 | 5.64 |
| % | % | Herramientas | 2 % | 131.04 | 2.62 |
|  |  | Costes directos |  |  | 133.66 |
