# Arco de escayola

- Propiedad del archivo: CYPE INGENIEROS, S.A.
- Formato: FIEBDC-3/2002
- Ámbito geográfico: Perú
- Divisa: PEN
- Costes indirectos: 3.00 %
- Gastos generales: 13.00 %
- Beneficio industrial: 6.00 %
- IVA: 18.00 %

## R Revestimientos

### RT Cielos rasos en interiores

#### RTP Prefabricados de escayola

**RTP260** Ud Arco de escayola.
Arco de escayola, de 22,5x9x120 cm, para adosar a pared o a pilastra, recibido con cola para escayola. Incluso accesorios de fijación.
Incluye: Replanteo de la pieza. Humectación de la base de fijación. Extendido de la cola. Colocación y rejuntado de la pieza.
Criterio de medición de proyecto: Número de unidades previstas, según documentación gráfica de Proyecto.
Criterio de medición de obra: Se medirá el número de unidades realmente colocadas según especificaciones de Proyecto.

| Código | Ud | Descripción | Rendimiento | Precio | Importe |
|---|---|---|---|---|---|
| mt12rea220aa | Ud | Arco de escayola, de 22,5x9x120 cm, para adosar a pared o a pilastra. (material) | 1.050 | 105.00 | 110.25 |
| mt09eyc030 | kg | Cola para escayola. (material) | 0.330 | 1.06 | 0.35 |
| mo035 | h | Operario escayolista. (mano de obra) | 0.284 | 31.29 | 8.89 |
| % | % | Herramientas | 2 % | 119.49 | 2.39 |
|  |  | Costes directos |  |  | 121.88 |
