# Cielo raso modular, situado a una altura menor de 4 m, formado por persianas de PVC, de 85 mm de anchura, con 15 mm de separación, color blanco, con fijación mediante varillas metálicas

- Propiedad del archivo: CYPE INGENIEROS, S.A.
- Formato: FIEBDC-3/2002
- Ámbito geográfico: Perú
- Divisa: PEN
- Costes indirectos: 3.00 %
- Gastos generales: 13.00 %
- Beneficio industrial: 6.00 %
- IVA: 18.00 %

## R Revestimientos

### RT Cielos rasos

#### RTV De PVC

**RTV010** m² Cielo raso modular, situado a una altura menor de 4 m, formado por persianas de PVC, de 85 mm de anchura, con 15 mm de separación, color blanco, con fijación mediante varillas metálicas.
Cielo raso modular, situado a una altura menor de 4 m, constituido por persianas de PVC, de 85 mm de anchura, con 15 mm de separación, color blanco, suspendidas de la losa a través de una suspensión metálica oculta. Incluso piezas especiales, accesorios de suspensión y fijación.
Incluye: Replanteo de los ejes principales de suspensión. Fijación en la losa y aplomado de los elementos de sujeción. Alineación y nivelación de los perfiles de remate lateral en todo el contorno. Corte y encaje de las persianas. Formación de huecos para recepción de posibles elementos de anclaje y/o instalaciones.
Criterio de medición de proyecto: Superficie medida entre paramentos, según documentación gráfica de Proyecto, sin descontar huecos para instalaciones.
Criterio de medición de obra: Se medirá la superficie realmente ejecutada según especificaciones de Proyecto, sin descontar huecos para instalaciones.
Criterio de valoración económica: El precio incluye la resolución de encuentros y puntos singulares.

| Código | Ud | Descripción | Rendimiento | Precio | Importe |
|---|---|---|---|---|---|
| mt12fpv010a | m | Persiana de PVC, horizontal, de 85 mm de anchura, con 15 mm de separación, color blanco, para cielos rasos modulares con entramado oculto. (material) | 10.200 | 7.00 | 71.40 |
| mt12fpv020a | m | Perfil de unión en H de PVC, color blanco, para cielos rasos modulares de persianas. (material) | 8.000 | 4.78 | 38.24 |
| mt12fpv020e | m | Perfil de remate perimetral de PVC, color blanco, para cielos rasos modulares de persianas. (material) | 4.000 | 4.78 | 19.12 |
| mt12fpv030 | m | Soporte de suspensión de techo, de acero galvanizado, para cielos rasos modulares de persianas. (material) | 1.500 | 13.06 | 19.59 |
| mt12fac020a | Ud | Varilla metálica de acero galvanizado de 3 mm de diámetro. (material) | 3.500 | 0.97 | 3.40 |
| mt12fac021 | kg | Alambre de acero galvanizado de 0,7 mm de diámetro. (material) | 0.100 | 3.91 | 0.39 |
| op00fre010 |  | Fresadora. | 1.000 | 0.00 | 0.00 |
| op00tal010 |  | Taladro. | 1.000 | 0.00 | 0.00 |
| mo015 | h | Operario de montaje de cielos rasos. (mano de obra) | 0.274 | 21.91 | 6.00 |
| mo082 | h | Oficial de montaje de cielos rasos. (mano de obra) | 0.274 | 14.69 | 4.03 |
| % | % | Herramientas | 2 % | 162.17 | 3.24 |
|  |  | Costes directos |  |  | 165.41 |
