# Tablero de gres porcelánico

- Propiedad del archivo: CYPE INGENIEROS, S.A.
- Formato: FIEBDC-3/2002
- Ámbito geográfico: Perú
- Divisa: PEN
- Costes indirectos: 3.00 %
- Gastos generales: 13.00 %
- Beneficio industrial: 6.00 %
- IVA: 18.00 %

## S Señalización y amoblamiento

### SN Tableros

#### SNG Cerámicas

**SNG010** Ud Tablero de gres porcelánico.
Tablero de gres porcelánico, de 10 mm de espesor, 350 cm de longitud y 60 cm de anchura, canto con faldón frontal a inglete de 3 cm de ancho, y formación de 1 hueco. Incluso replanteo; soportes y anclajes de acero galvanizado; resolución de esquinas, ángulos, cantos y remates; uniones entre piezas y encuentros con paramentos, sellados con silicona; nivelado y acuñado; eliminación de restos y limpieza.
Incluye: Replanteo y trazado del tablero. Colocación y fijación de los soportes y anclajes. Colocación, ajuste y fijación de las piezas que componen el tablero. Fijación del faldón a el tablero.
Criterio de medición de proyecto: Número de unidades previstas, según documentación gráfica de Proyecto. No se han duplicado esquinas en el metrado de la longitud del tablero.
Criterio de medición de obra: Se medirá el número de unidades realmente ejecutadas según especificaciones de Proyecto.

| Código | Ud | Descripción | Rendimiento | Precio | Importe |
|---|---|---|---|---|---|
| mt19egl030a | m² | Tablero de gres porcelánico, de 10 mm de espesor. (material) | 2.315 | 318.12 | 736.45 |
| mt19ewa030sec | m | Formación de canto con faldón frontal colocado a inglete de 3 cm, en tablero cerámica, sin incluir el precio del faldón. (material) | 4.700 | 55.25 | 259.68 |
| mt19ewa010o | Ud | Formación de hueco, en tablero de gres porcelánico. (material) | 1.000 | 121.57 | 121.57 |
| mt19ewa020 | Ud | Material auxiliar para anclaje de tablero. (material) | 3.500 | 39.04 | 136.64 |
| mt19egl035 | l | Fragua para uso interior, de color a elegir, de alta elasticidad y consistencia tras el endurecimiento, para aplicar como adhesivo de fijación y rejuntado de elementos de gres porcelánico. (material) | 0.047 | 53.58 | 2.52 |
| op00ato010 |  | Atornillador. | 1.000 | 0.00 | 0.00 |
| op00amo010 |  | Amoladora o radial. | 1.000 | 0.00 | 0.00 |
| op00sie030 |  | Sierra de disco de diamante, para mesa de trabajo, de corte húmedo. | 1.000 | 0.00 | 0.00 |
| op00tal010 |  | Taladro. | 1.000 | 0.00 | 0.00 |
| mo011 | h | Operario de montaje. (mano de obra) | 5.828 | 32.35 | 188.54 |
| mo080 | h | Oficial de montaje. (mano de obra) | 6.069 | 21.86 | 132.67 |
| % | % | Herramientas | 2 % | 1578.07 | 31.56 |
|  |  | Costes directos |  |  | 1609.63 |
