# Marquesina metálica para cobertura de vehículos, en estacionamiento exterior

- Propiedad del archivo: CYPE INGENIEROS, S.A.
- Formato: FIEBDC-3/2002
- Ámbito geográfico: Perú
- Divisa: PEN
- Costes indirectos: 3.00 %
- Gastos generales: 13.00 %
- Beneficio industrial: 6.00 %
- IVA: 18.00 %

## U Urbanización interior del terreno

### UC Estacionamientos

#### UCM Techos metálicas

**UCM010** m² Marquesina metálica para cobertura de vehículos, en estacionamiento exterior.
Marquesina metálica para cobertura de vehículos, en estacionamiento exterior, compuesta de: CIMENTACIÓN: formada por zapatas y correas de concreto armado sobre capa de concreto pobre, realizadas con concreto f'c=210 kg/cm² (21 MPa), no expuesto a ciclos de congelamiento y deshielo, exposición a sulfatos insignificante, sin requerimiento de permeabilidad, no expuesto a cloruros, tamaño máximo del agregado 12,5 mm, consistencia blanda, preparado en obra, y vaciado con medios manuales, y acero Grado 60 (fy=4200 kg/cm²); ESTRUCTURA: formada por columnas, vigas y correas de acero A 36, en perfiles laminados en caliente, mediante uniones soldadas, con imprimación anticorrosiva realizada en taller; fijada a la cimentación mediante placas de anclaje de acero A 36, en perfil plano, con taladro central biselado y pernos soldados de acero corrugado Grado 60 (fy=4200 kg/cm²); CUBIERTA: de plancha perfilada de acero galvanizado prelacado, de 0,6 mm de espesor, con viguetas de entre 40 y 50 mm de altura de cresta, a una separación de entre 250 y 270 mm, colocada con un empalme de la chapa superior de 200 mm y un empalme lateral de un trapecio y fijada mecánicamente a correa estructural y borde perimetral realizado con plancha plegada de acero galvanizado, de 0,8 mm de espesor, 30 cm de desarrollo y 3 pliegues. Incluso accesorios de fijación de las planchas y fragua de base neutra monocomponente, para sellado de juntas.
Incluye: Excavación de tierras. Formación de la capa de concreto pobre. Colocación de la armadura de la cimentación. Preparación del concreto. Vaciado y compactación del concreto. Colocación y nivelación de las placas de anclaje. Curado del concreto. Replanteo y marcado de ejes de columnas. Ejecución de la estructura metálica. Aplomado. Replanteo de las chapas. Corte, preparación y colocación de las planchas. Fijación mecánica de las planchas. Replanteo y colocación del remate. Fijación mecánica.
Criterio de medición de proyecto: Superficie medida en verdadera magnitud, según documentación gráfica de Proyecto.
Criterio de medición de obra: Se medirá, en verdadera magnitud, la superficie realmente ejecutada según especificaciones de Proyecto.

| Código | Ud | Descripción | Rendimiento | Precio | Importe |
|---|---|---|---|---|---|
| mt10hmf055abb | m³ | Concreto simple f'c=100 kg/cm² (10 MPa), no expuesto a ciclos de congelamiento y deshielo, exposición a sulfatos insignificante, sin requerimiento de permeabilidad, no expuesto a cloruros, tamaño máximo del agregado 19 mm, consistencia blanda, premezclado en planta, según el Reglamento Nacional de Edificaciones NTE E.060. (material) | 0.010 | 221.79 | 2.22 |
| mt08aaa010a | m³ | Agua. (material) | 0.019 | 4.68 | 0.09 |
| mt01arg000b | m³ | Arena cribada. (material) | 0.048 | 42.60 | 2.04 |
| mt01arg001be | m³ | Agregado grueso homogeneizado, de tamaño máximo 12,5 mm. (material) | 0.059 | 57.95 | 3.42 |
| mt08cem000b | kg | Cemento gris en sacos. (material) | 42.345 | 0.47 | 19.90 |
| mt07aco060g | kg | Acero en varillas corrugadas, Grado 60 (fy=4200 kg/cm²), de varios diámetros, según NTP 339.186 y ASTM A 706. (material) | 4.140 | 3.23 | 13.37 |
| mt07aco020a | Ud | Separador homologado para cimentaciones. (material) | 0.800 | 0.47 | 0.38 |
| mt07ala001e | kg | Pletina de acero laminado A 36, según ASTM A 36, para aplicaciones estructurales. Trabajada y montada en taller, para colocar con uniones soldadas en obra. (material) | 0.470 | 8.37 | 3.93 |
| mt07ala000ab | kg | Acero laminado A 36, en perfiles laminados en caliente, según ASTM A 36, piezas simples, para aplicaciones estructurales, acabado con imprimación antioxidante. Trabajado y montado en taller, para colocar con uniones soldadas en obra. (material) | 17.500 | 4.87 | 85.23 |
| mt27pfi010 | l | Imprimación de secado rápido, formulada con resinas alquídicas modificadas y fosfato de zinc. (material) | 0.167 | 17.78 | 2.97 |
| mt13ccp010a | m² | Plancha perfilada de acero galvanizado prelacado, de 0,6 mm de espesor, con viguetas de entre 40 y 50 mm de altura de cresta, a una separación de entre 250 y 270 mm e inercia entre 13 y 21 cm4. (material) | 1.050 | 22.65 | 23.78 |
| mt13ccg030g | Ud | Tornillo autorroscante de 6,5x70 mm de acero inoxidable, con arandela. (material) | 3.000 | 1.62 | 4.86 |
| mt12www030mbj | m | Plancha plegada de acero galvanizado, de 0,8 mm de espesor, 30 cm de desarrollo y 3 pliegues, para borde perimetral. (material) | 0.214 | 16.18 | 3.46 |
| mt13ccg030d | Ud | Tornillo autorroscante de 6,5x130 mm de acero galvanizado, con arandela. (material) | 1.200 | 1.28 | 1.54 |
| mt21vva011 | l | Fragua de base neutra monocomponente, para sellado de juntas; para aplicar con pistola. (material) | 0.005 | 52.04 | 0.26 |
| mt13ccg040 | m | Junta de estanqueidad para planchas perfiladas de acero. (material) | 0.200 | 9.80 | 1.96 |
| mq01ret020b | h | Retrocargadora sobre neumáticos, de 70 kW. (maquinaria) | 0.100 | 123.91 | 12.39 |
| mq06hor010 | h | Mezcladora de concreto eléctrica con una capacidad de amasado de 160 l. (maquinaria) | 0.070 | 10.45 | 0.73 |
| mq08sol010 | h | Equipo de oxicorte, con acetileno como combustible y oxígeno como comburente. (maquinaria) | 0.010 | 25.01 | 0.25 |
| mq08sol020 | h | Equipo y elementos auxiliares para soldadura eléctrica. (maquinaria) | 0.601 | 10.37 | 6.23 |
| op00ciz010 |  | Cizalla. | 1.000 | 0.00 | 0.00 |
| op00roe010 |  | Roedora. | 1.000 | 0.00 | 0.00 |
| op00cor020 |  | Cortadora manual de metal, de disco. | 1.000 | 0.00 | 0.00 |
| au00auh040 |  | Vibrador de concreto, eléctrico. | 1.000 | 0.00 | 0.00 |
| mo113 | h | Peón de construcción. (mano de obra) | 0.130 | 21.05 | 2.74 |
| mo112 | h | Peón especializado de construcción. (mano de obra) | 0.136 | 21.39 | 2.91 |
| mo045 | h | Operario especializado en vaciado de concreto. (mano de obra) | 0.006 | 32.76 | 0.20 |
| mo092 | h | Oficial especializado en vaciado de concreto. (mano de obra) | 0.037 | 22.73 | 0.84 |
| mo043 | h | Operario fierrero. (mano de obra) | 0.079 | 32.76 | 2.59 |
| mo090 | h | Oficial fierrero. (mano de obra) | 0.118 | 22.73 | 2.68 |
| mo047 | h | Operario en estructura metálica. (mano de obra) | 0.348 | 32.76 | 11.40 |
| mo094 | h | Oficial en estructura metálica. (mano de obra) | 0.348 | 22.73 | 7.91 |
| mo051 | h | Operario en fachadas y techos de paneles metálicos. (mano de obra) | 0.382 | 32.35 | 12.36 |
| mo098 | h | Oficial en fachadas y techos de paneles metálicos. (mano de obra) | 0.191 | 21.86 | 4.18 |
| % | % | Herramientas | 4 % | 236.82 | 9.47 |
|  |  | Costes directos |  |  | 246.29 |
