# Césped

- Propiedad del archivo: CYPE INGENIEROS, S.A.
- Formato: FIEBDC-3/2002
- Ámbito geográfico: Perú
- Divisa: PEN
- Costes indirectos: 3.00 %
- Gastos generales: 13.00 %
- Beneficio industrial: 6.00 %
- IVA: 18.00 %

## U Urbanización interior del terreno

### UJ Jardinería

#### UJC Tepes y céspedes

**UJC020** m² Césped.
Césped por siembra de mezcla de semillas de lodium, agrostis, festuca y poa.
Incluye: Preparación del terreno y abonado de fondo. Rastrillado y retirada de todo material de tamaño superior a 2 cm. Distribución de semillas. Tapado con mantillo. Primer riego.
Criterio de medición de proyecto: Superficie medida en proyección horizontal, según documentación gráfica de Proyecto.
Criterio de medición de obra: Se medirá, en proyección horizontal, la superficie realmente ejecutada según especificaciones de Proyecto.

| Código | Ud | Descripción | Rendimiento | Precio | Importe |
|---|---|---|---|---|---|
| mt48tis010a | kg | Mezcla de semilla para césped. (material) | 0.030 | 19.57 | 0.59 |
| mt48tie030a | m³ | Tierra vegetal cribada, suministrada a granel. (material) | 0.150 | 73.97 | 11.10 |
| mt48tie040 | kg | Mantillo limpio cribado. (material) | 6.000 | 0.10 | 0.60 |
| mt48tif020a | kg | Abono para presiembra de césped. (material) | 0.100 | 4.50 | 0.45 |
| mt08aaa010a | m³ | Agua. (material) | 0.150 | 4.68 | 0.70 |
| mq09rod010 | h | Rodillo ligero. (maquinaria) | 0.025 | 11.88 | 0.30 |
| mq09mot010 | h | Motocultor 60/80 cm. (maquinaria) | 0.050 | 9.16 | 0.46 |
| mo040 | h | Operario jardinero. (mano de obra) | 0.123 | 31.48 | 3.87 |
| mo115 | h | Peón jardinero. (mano de obra) | 0.247 | 21.05 | 5.20 |
| % | % | Herramientas | 2 % | 23.27 | 0.47 |
|  |  | Costes directos |  |  | 23.74 |
