# Macizo

- Propiedad del archivo: CYPE INGENIEROS, S.A.
- Formato: FIEBDC-3/2002
- Ámbito geográfico: Perú
- Divisa: PEN
- Costes indirectos: 3.00 %
- Gastos generales: 13.00 %
- Beneficio industrial: 6.00 %
- IVA: 18.00 %

## U Urbanización interior del terreno

### UJ Jardinería

#### UJM Macizos y rocallas

**UJM010** m² Macizo.
Macizo de Milenrama (Achillea millefolium) de 0,30-0,40 m de altura (4 ud/m²).
Incluye: Laboreo y preparación del terreno con motocultor. Abonado del terreno. Siembra. Recebo de mantillo. Primer riego.
Criterio de medición de proyecto: Superficie medida en proyección horizontal, según documentación gráfica de Proyecto.
Criterio de medición de obra: Se medirá, en proyección horizontal, la superficie realmente ejecutada según especificaciones de Proyecto.

| Código | Ud | Descripción | Rendimiento | Precio | Importe |
|---|---|---|---|---|---|
| mt48epa010a | Ud | Milenrama (Achillea millefolium) de 0,30-0,40 m de altura; suministro en contenedor. (material) | 4.000 | 9.83 | 39.32 |
| mt48tie040 | kg | Mantillo limpio cribado. (material) | 6.000 | 0.10 | 0.60 |
| mt48tie020 | kg | Abono mineral complejo NPK 15-15-15. (material) | 6.000 | 2.58 | 15.48 |
| mt08aaa010a | m³ | Agua. (material) | 0.050 | 4.68 | 0.23 |
| mq09mot010 | h | Motocultor 60/80 cm. (maquinaria) | 0.050 | 9.16 | 0.46 |
| mo040 | h | Operario jardinero. (mano de obra) | 0.123 | 31.48 | 3.87 |
| mo115 | h | Peón jardinero. (mano de obra) | 0.308 | 21.05 | 6.48 |
| % | % | Herramientas | 2 % | 66.44 | 1.33 |
|  |  | Costes directos |  |  | 67.77 |
