# Rocalla

- Propiedad del archivo: CYPE INGENIEROS, S.A.
- Formato: FIEBDC-3/2002
- Ámbito geográfico: Perú
- Divisa: PEN
- Costes indirectos: 3.00 %
- Gastos generales: 13.00 %
- Beneficio industrial: 6.00 %
- IVA: 18.00 %

## U Urbanización interior del terreno

### UJ Jardinería

#### UJM Macizos y rocallas

**UJM020** m² Rocalla.
Rocalla mixta de piedras calizas de cangrejera sin trabajar (50 kg/m²), con arbustos de Abelia (Abelia x grandiflora) de 0,17-0,18 m de altura (1 ud/m²), conífera enana de 0,3-0,4 m de altura (0,5 ud/m²) y arbusto cubresuelos de 0,2-0,4 m de altura (1 ud/m²).
Incluye: Limpieza y preparación del terreno. Remodelado, cava y abonado del terreno. Colocación de piedras. Distribución y siembra de los arbustos. Cubrición con mantillo. Primer riego.
Criterio de medición de proyecto: Superficie medida en proyección horizontal, según documentación gráfica de Proyecto.
Criterio de medición de obra: Se medirá, en proyección horizontal, la superficie realmente ejecutada según especificaciones de Proyecto.

| Código | Ud | Descripción | Rendimiento | Precio | Importe |
|---|---|---|---|---|---|
| mt48ebp010a | Ud | Abelia (Abelia x grandiflora) de 0,17-0,18 m de altura; suministro en contenedor de 1,3 litros, D=14 cm. (material) | 1.000 | 19.97 | 19.97 |
| mt48adc060a | t | Piedras calizas de cangrejera sin trabajar, para uso decorativo. (material) | 0.050 | 334.61 | 16.73 |
| mt48ecr020a | Ud | Conífera enana de 0,3-0,4 m de altura, para rocalla. (material) | 0.500 | 14.94 | 7.47 |
| mt48ecr020b | Ud | Arbusto cubresuelos de 0,2-0,4 m de altura, para rocalla. (material) | 1.000 | 13.18 | 13.18 |
| mt48tie040 | kg | Mantillo limpio cribado. (material) | 4.000 | 0.10 | 0.40 |
| mt48tie020 | kg | Abono mineral complejo NPK 15-15-15. (material) | 4.000 | 2.58 | 10.32 |
| mt08aaa010a | m³ | Agua. (material) | 0.050 | 4.68 | 0.23 |
| mo040 | h | Operario jardinero. (mano de obra) | 0.308 | 32.86 | 10.12 |
| mo115 | h | Peón jardinero. (mano de obra) | 0.493 | 21.97 | 10.83 |
| % | % | Herramientas | 2 % | 89.25 | 1.79 |
|  |  | Costes directos |  |  | 91.04 |
