# Escalera de acceso para piscina

- Propiedad del archivo: CYPE INGENIEROS, S.A.
- Formato: FIEBDC-3/2002
- Ámbito geográfico: Perú
- Divisa: PEN
- Costes indirectos: 3.00 %
- Gastos generales: 13.00 %
- Beneficio industrial: 6.00 %
- IVA: 18.00 %

## U Urbanización interior del terreno

### UP Piscinas

#### UPE Equipamientos

**UPE010** Ud Escalera de acceso para piscina, de tubo de 43 mm de diámetro, con 2 peldaños y pasamanos simétrico, de acero inoxidable AISI 304, acabado pulido brillante, fijada con anclajes dotados de mecanismo para conexión equipotencial.
Escalera de acceso para piscina, de tubo de 43 mm de diámetro, con 2 peldaños y pasamanos simétrico, de acero inoxidable AISI 304, acabado pulido brillante, fijada con anclajes dotados de mecanismo para conexión equipotencial. Incluso replanteo, anclajes, topes, embellecedores, juntas, tarugos y tornillos. Totalmente montada y probada por la empresa instaladora.
Incluye: Replanteo. Colocación y fijación de accesorios y piezas especiales.
Criterio de medición de proyecto: Número de unidades previstas, según documentación gráfica de Proyecto.
Criterio de medición de obra: Se medirá el número de unidades realmente ejecutadas según especificaciones de Proyecto.

| Código | Ud | Descripción | Rendimiento | Precio | Importe |
|---|---|---|---|---|---|
| mt47pep010a | Ud | Escalera de acceso para piscina, de tubo de 43 mm de diámetro, con 2 peldaños y pasamanos simétrico, de acero inoxidable AISI 304, acabado pulido brillante, con anclajes dotados de mecanismo para conexión equipotencial, topes, embellecedores, juntas, tarugos y tornillos. (material) | 1.000 | 833.60 | 833.60 |
| mt09moe040 | Ud | Mortero expansivo. (material) | 2.000 | 9.78 | 19.56 |
| mo041 | h | Operario de construcción de obra civil. (mano de obra) | 2.474 | 21.66 | 53.59 |
| mo087 | h | Oficial de construcción de obra civil. (mano de obra) | 2.474 | 15.00 | 37.11 |
| % | % | Herramientas | 2 % | 943.86 | 18.88 |
|  |  | Costes directos |  |  | 962.74 |
