# Concreto proyectado (shotcrete), para vaso de piscina

- Propiedad del archivo: CYPE INGENIEROS, S.A.
- Formato: FIEBDC-3/2002
- Ámbito geográfico: Perú
- Divisa: PEN
- Costes indirectos: 3.00 %
- Gastos generales: 13.00 %
- Beneficio industrial: 6.00 %
- IVA: 18.00 %

## U Urbanización interior del terreno

### UP Piscinas

#### UPG Vasos, ménsulas y escaleras

**UPG010** m² Concreto proyectado (shotcrete), para vaso de piscina.
Concreto f'c=350 kg/cm² (35 MPa), expuesto a ciclos de congelamiento y deshielo en condición húmeda o a productos químicos descongelantes, exposición a sulfatos insignificante, con baja permeabilidad en exposición al agua, expuesto a cloruros provenientes de productos descongelantes, sal, agua salobre, agua del mar, o salpicaduras del mismo origen, tamaño máximo del agregado 12,5 mm, consistencia blanda, proyectado por vía húmeda para formación de paramento horizontal de vaso de piscina, de 15 cm de espesor, con doble malla electrosoldada Q-139 cocada 100x100 mm de acero trefilado corrugado ASTM A 82-94, y armadura de refuerzo de acero Grado 60 (fy=4200 kg/cm²), cuantía 4 kg/m³, sin juntas de expansión. Incluso alambre de atar y separadores.
Incluye: Preparación de la superficie soporte. Colocación de la malla electrosoldada. Colocación de la armadura de refuerzo. Proyección del concreto en capas sucesivas.
Criterio de medición de proyecto: Superficie medida según documentación gráfica de Proyecto.
Criterio de medición de obra: Se medirá la superficie realmente ejecutada según especificaciones de Proyecto.

| Código | Ud | Descripción | Rendimiento | Precio | Importe |
|---|---|---|---|---|---|
| mt07ame090bba | m² | Malla electrosoldada Q-139 cocada 100x100 mm, con alambres longitudinales de 4,2 mm de diámetro y alambres transversales de 4,2 mm de diámetro, de acero trefilado corrugado ASTM A 82-94, según ASTM A 185. (material) | 2.200 | 10.13 | 22.29 |
| mt07aco060g | kg | Acero en varillas corrugadas, Grado 60 (fy=4200 kg/cm²), de varios diámetros, según NTP 339.186 y ASTM A 706. (material) | 4.200 | 3.23 | 13.57 |
| mt08var050 | kg | Alambre galvanizado para atar, de 1,30 mm de diámetro. (material) | 0.048 | 4.68 | 0.22 |
| mt07aco020d | Ud | Separador homologado para muros. (material) | 4.000 | 0.20 | 0.80 |
| mt10hes200b | m³ | Concreto para proyectar, f'c=350 kg/cm² (35 MPa), expuesto a ciclos de congelamiento y deshielo en condición húmeda o a productos químicos descongelantes, exposición a sulfatos insignificante, con baja permeabilidad en exposición al agua, expuesto a cloruros provenientes de productos descongelantes, sal, agua salobre, agua del mar, o salpicaduras del mismo origen, tamaño máximo del agregado 12,5 mm, consistencia blanda, con una dosificación de cemento de 400 kg/m³, premezclado en planta. (material) | 0.155 | 427.00 | 66.19 |
| mq06gun010 | h | Shotcretera de concreto por vía húmeda 33 kW. (maquinaria) | 0.700 | 106.03 | 74.22 |
| mo043 | h | Operario fierrero. (mano de obra) | 0.094 | 32.76 | 3.08 |
| mo090 | h | Oficial fierrero. (mano de obra) | 0.099 | 22.73 | 2.25 |
| mo041 | h | Operario de construcción de obra civil. (mano de obra) | 0.637 | 31.48 | 20.05 |
| mo087 | h | Oficial de construcción de obra civil. (mano de obra) | 0.269 | 21.86 | 5.88 |
| % | % | Herramientas | 3 % | 208.55 | 6.26 |
|  |  | Costes directos |  |  | 214.81 |
