# Estación depuradora biológica de aguas residuales

- Propiedad del archivo: CYPE INGENIEROS, S.A.
- Formato: FIEBDC-3/2002
- Ámbito geográfico: Perú
- Costes indirectos: 0.03 %
- Gastos generales: 13.00 %
- Beneficio industrial: 6.00 %
- IVA: 18.00 %

## U Urbanización interior del terreno

### US Depuración de aguas

#### USE Estaciones depuradoras

**USE012** Ud Estación depuradora biológica de aguas residuales, tecnología VFL, capacidad para 20 a 50 usuarios (H.E.), carga media de materia orgánica contaminante (DBO5) de 3 kg/día y caudal máximo de agua depurada de 7500 litros/día.
Suministro e instalación de estación depuradora biológica de aguas residuales, tecnología VFL, capacidad para 20 a 50 usuarios (H.E.), carga media de materia orgánica contaminante (DBO5) de 3 kg/día y caudal máximo de agua depurada de 7500 litros/día, equipada con un reactor biológico tipo AT y dos compresores. Totalmente instalada y en funcionamiento, sin incluir la excavación, la nivelación ni el relleno del trasdós.
Incluye: Replanteo. Colocación de la estación depuradora. Conexionado con las redes de conducción de agua, de salubridad y eléctrica. Puesta en marcha.
Criterio de medición de proyecto: Número de unidades previstas, según documentación gráfica de Proyecto.
Criterio de medición de obra: Se medirá el número de unidades realmente ejecutadas según especificaciones de Proyecto.

| Código | Ud | Descripción | Rendimiento | Precio | Importe |
|---|---|---|---|---|---|
| mt46edb010i | Ud | Estación depuradora biológica de aguas residuales, tecnología VFL, capacidad para 20 a 50 usuarios (H.E.), carga media de materia orgánica contaminante (DBO5) de 3 kg/día y caudal máximo de agua depurada de 7500 litros/día, equipada con un reactor biológico tipo AT y dos compresores. (material) | 1.000 | 20259.97 | 20259.97 |
| mq04cag010a | h | Camión con grúa de hasta 6 t. (maquinaria) | 0.504 | 38.06 | 19.18 |
| mo007 | h | Operario plomero. (mano de obra) | 7.092 | 4.79 | 33.97 |
| mo100 | h | Oficial plomero. (mano de obra) | 7.092 | 3.79 | 26.88 |
| mo002 | h | Operario electricista. (mano de obra) | 2.364 | 4.79 | 11.32 |
| mo095 | h | Oficial electricista. (mano de obra) | 2.364 | 3.79 | 8.96 |
| % | % | Costes directos complementarios | 2 % | 20360.28 | 407.21 |
|  |  | Costes directos |  |  | 20767.49 |
