# Estación depuradora biológica de aguas residuales

- Propiedad del archivo: CYPE INGENIEROS, S.A.
- Formato: FIEBDC-3/2002
- Ámbito geográfico: Perú
- Costes indirectos: 0.03 %
- Gastos generales: 13.00 %
- Beneficio industrial: 6.00 %
- IVA: 18.00 %

## U Urbanización interior del terreno

### US Depuración de aguas

#### USE Estaciones depuradoras

**USE012** Ud Estación depuradora biológica de aguas residuales, tecnología VFL, capacidad para 30 a 100 usuarios (H.E.), carga media de materia orgánica contaminante (DBO5) de 6 kg/día y caudal máximo de agua depurada de 13500 litros/día.
Suministro e instalación de estación depuradora biológica de aguas residuales, tecnología VFL, capacidad para 30 a 100 usuarios (H.E.), carga media de materia orgánica contaminante (DBO5) de 6 kg/día y caudal máximo de agua depurada de 13500 litros/día, equipada con una estación de bombeo, un reactor biológico tipo AT, un compresor y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010k | Ud | Estación depuradora biológica de aguas residuales, tecnología VFL, capacidad para 30 a 100 usuarios (H.E.), carga media de materia orgánica contaminante (DBO5) de 6 kg/día y caudal máximo de agua depurada de 13500 litros/día, equipada con una estación de bombeo, un reactor biológico tipo AT, un compresor y un depósito de fangos. (material) | 1.000 | 33949.93 | 33949.93 |
| mq04cag010a | h | Camión con grúa de hasta 6 t. (maquinaria) | 1.007 | 38.06 | 38.33 |
| mo007 | h | Operario plomero. (mano de obra) | 9.456 | 4.79 | 45.29 |
| mo100 | h | Oficial plomero. (mano de obra) | 9.456 | 3.79 | 35.84 |
| mo002 | h | Operario electricista. (mano de obra) | 2.364 | 4.79 | 11.32 |
| mo095 | h | Oficial electricista. (mano de obra) | 2.364 | 3.79 | 8.96 |
| % | % | Costes directos complementarios | 2 % | 34089.67 | 681.79 |
|  |  | Costes directos |  |  | 34771.46 |
