# Fosa séptica compacta de polietileno de alta densidad (PEAD/HDPE) con filtro biológico aeróbico, de 1400 litros, de 1078 mm de diámetro y 1860 mm de longitud

- Propiedad del archivo: CYPE INGENIEROS, S.A.
- Formato: FIEBDC-3/2002
- Ámbito geográfico: Perú
- Divisa: PEN
- Costes indirectos: 3.00 %
- Gastos generales: 13.00 %
- Beneficio industrial: 6.00 %
- IVA: 18.00 %

## U Urbanización interior del terreno

### US Tratamiento de aguas residuales

#### USF Equipos de depuración

**USF005** Ud Fosa séptica compacta de polietileno de alta densidad (PEAD/HDPE) con filtro biológico aeróbico, de 1400 litros, de 1078 mm de diámetro y 1860 mm de longitud.
Suministro e instalación de fosa séptica compacta de polietileno de alta densidad (PEAD/HDPE) con filtro biológico aeróbico, de 1400 litros, de 1078 mm de diámetro y 1860 mm de longitud, con dos bocas de acceso de 410 mm de diámetro, acceso de entrada y acceso de salida de 110 mm de diámetro. Totalmente montada, conexionada y probada.
Incluye: Replanteo. Colocación y conexionado de la fosa séptica compacta.
Criterio de medición de proyecto: Número de unidades previstas, según documentación gráfica de Proyecto.
Criterio de medición de obra: Se medirá el número de unidades realmente ejecutadas según especificaciones de Proyecto.

| Código | Ud | Descripción | Rendimiento | Precio | Importe |
|---|---|---|---|---|---|
| mt46fsp110a | Ud | Fosa séptica compacta de polietileno de alta densidad (PEAD/HDPE) con filtro biológico aeróbico, de 1400 litros, de 1078 mm de diámetro y 1860 mm de longitud, con dos bocas de acceso de 410 mm de diámetro, acceso de entrada y acceso de salida de 110 mm de diámetro, para tratamiento de aguas residuales. (material) | 1.000 | 3014.57 | 3014.57 |
| mo008 | h | Operario plomero. (mano de obra) | 2.077 | 16.88 | 35.06 |
| mo107 | h | Oficial plomero. (mano de obra) | 2.077 | 11.15 | 23.16 |
| % | % | Herramientas | 2 % | 3072.79 | 61.46 |
|  |  | Costes directos |  |  | 3134.25 |
