# Barrera acústica

- Propiedad del archivo: CYPE INGENIEROS, S.A.
- Formato: FIEBDC-3/2002
- Ámbito geográfico: Perú
- Costes indirectos: 3.00 %
- Gastos generales: 13.00 %
- Beneficio industrial: 6.00 %
- IVA: 18.00 %

## U Urbanización interior del terreno

### UT Protecciones y señalización

#### UTP Barreras acústicas

**UTP010** m² Barrera acústica, realizada con paneles modulares, modelo Noi Stop Green "ROCKWOOL", de 300x60x11,6 cm, con aislamiento a ruido aéreo 24 dB, formados por núcleo de lana de roca, dispuesto entre dos láminas de acero galvanizado, revestidas con una red de polietileno de color verde, fijada a una base de concreto f'c=210 kg/cm² (21 MPa), no expuesto a ciclos de congelamiento y deshielo, exposición a sulfatos insignificante, sin requerimiento de permeabilidad, no expuesto a cloruros, tamaño máximo del agregado 20 mm, consistencia plástica.
Suministro y colocación de barrera acústica, realizada con paneles modulares, modelo Noi Stop Green "ROCKWOOL", de 300x60x11,6 cm, con aislamiento a ruido aéreo 24 dB, formados por núcleo de lana de roca, dispuesto entre dos láminas de acero galvanizado, revestidas con una red de polietileno de color verde, fijada a una base de concreto f'c=210 kg/cm² (21 MPa), no expuesto a ciclos de congelamiento y deshielo, exposición a sulfatos insignificante, sin requerimiento de permeabilidad, no expuesto a cloruros, tamaño máximo del agregado 20 mm, consistencia plástica. Incluso parte proporcional de excavación, replanteo y nivelación de perfiles, vaciado de la base de apoyo, ejecución de juntas de neopreno y limpieza final.
Incluye: Excavación. Ejecución de la base de concreto. Colocación y nivelación de perfiles. Instalación de los paneles por encaje y deslizamiento sobre los perfiles ya nivelados. Ejecución de juntas de neopreno. Limpieza final.
Criterio de medición de proyecto: Superficie medida en proyección vertical, según documentación gráfica de Proyecto.
Criterio de medición de obra: Se medirá, en proyección vertical, la superficie realmente ejecutada según especificaciones de Proyecto.

| Código | Ud | Descripción | Rendimiento | Precio | Importe |
|---|---|---|---|---|---|
| mt16lrb010za | m² | Panel modular para barrera acústica, modelo Noi Stop Green "ROCKWOOL", de 300x60x11,6 cm, con aislamiento a ruido aéreo 24 dB, formado por núcleo de lana de roca, dispuesto entre dos láminas de acero galvanizado, revestidas con una red de polietileno de color verde; incluso soportes para facilitar el crecimiento de la vegetación y la integración paisajística. (material) | 1.050 | 148.26 | 155.67 |
| mt10hmf055akc | m³ | Concreto simple f'c=210 kg/cm² (21 MPa), no expuesto a ciclos de congelamiento y deshielo, exposición a sulfatos insignificante, sin requerimiento de permeabilidad, no expuesto a cloruros, tamaño máximo del agregado 19 mm, consistencia plástica, premezclado en planta, según el Reglamento Nacional de Edificaciones NTE E.060. (material) | 0.040 | 59.59 | 2.38 |
| op00tal010 |  | Taladro. | 1.000 | 0.00 | 0.00 |
| op00ato010 |  | Atornillador. | 1.000 | 0.00 | 0.00 |
| au00auh040 |  | Vibrador de concreto, eléctrico. | 1.000 | 0.00 | 0.00 |
| mo019 | h | Operario de construcción. (mano de obra) | 0.532 | 4.38 | 2.33 |
| mo075 | h | Oficial de construcción. (mano de obra) | 0.532 | 3.58 | 1.90 |
| % | % | Costes directos complementarios | 2 % | 162.28 | 3.25 |
|  |  | Costes directos |  |  | 165.53 |
