# Estabilización de caminos y senderos, mediante tratamiento del suelo con aporte de cal hidráulica natural

- Propiedad del archivo: CYPE INGENIEROS, S.A.
- Formato: FIEBDC-3/2002
- Ámbito geográfico: Perú
- Divisa: PEN
- Costes indirectos: 3.00 %
- Gastos generales: 13.00 %
- Beneficio industrial: 6.00 %
- IVA: 18.00 %

## U Urbanización interior del terreno

### UX Pistas y veredas

#### UXE Explanadas, caminos y senderos

**UXE030** m² Estabilización de caminos y senderos, mediante tratamiento del suelo con aporte de cal hidráulica natural.
Estabilización de caminos y senderos, en suelo poco arcilloso, mediante aporte de 20 kg de estabilizante y consolidante de terrenos, a base de cal hidráulica natural, extendida sobre el terreno y mezclada con el mismo hasta una profundidad de 15 cm mediante motoniveladora, compactado de la mezcla con medios mecánicos hasta alcanzar una densidad seca no inferior al 95% de la máxima obtenida en el ensayo Proctor Modificado. Incluso preparación de la superficie mediante despalme de la tierra vegetal, escarificado del terreno y retirada y carga a camión de los restos y desechos.
Criterio de valoración económica: El precio no incluye la realización del ensayo Proctor Modificado.
Incluye: Despalme del terreno. Escarificado del terreno a estabilizar. Extendido de la cal. Mezclado de la cal con el terreno. Nivelación de la mezcla. Humectación y compactación de la mezcla. Retirada y carga a camión de restos y desechos.
Criterio de medición de proyecto: Superficie medida en proyección horizontal, según documentación gráfica de Proyecto.
Criterio de medición de obra: Se medirá, en proyección horizontal, la superficie realmente ejecutada según especificaciones de Proyecto.

| Código | Ud | Descripción | Rendimiento | Precio | Importe |
|---|---|---|---|---|---|
| mt28mif040 | kg | Estabilizante y consolidante de terrenos, a base de cal hidráulica natural, suministrada en sacos de 35 kg, para estabilización de caminos y senderos. (material) | 20.000 | 1.71 | 34.20 |
| mq01pan010a | h | Pala cargadora sobre neumáticos de 120 kW/1,9 m³. (maquinaria) | 0.015 | 136.50 | 2.05 |
| mq04dua020b | h | Dumper de descarga frontal de 2 t de carga útil. (maquinaria) | 0.002 | 31.45 | 0.06 |
| mq01mot010a | h | Motoniveladora de 141 kW. (maquinaria) | 0.002 | 229.97 | 0.46 |
| mq02rov010i | h | Compactador monocilíndrico vibrante autopropulsado, de 129 kW, de 16,2 t, anchura de trabajo 213,4 cm. (maquinaria) | 0.030 | 211.38 | 6.34 |
| mq02cia020j | h | Camión cisterna, de 8 m³ de capacidad. (maquinaria) | 0.002 | 360.19 | 0.72 |
| mo041 | h | Operario de construcción de obra civil. (mano de obra) | 0.308 | 32.86 | 10.12 |
| mo087 | h | Oficial de construcción de obra civil. (mano de obra) | 0.308 | 22.82 | 7.03 |
| % | % | Herramientas | 2 % | 60.98 | 1.22 |
|  |  | Costes directos |  |  | 62.20 |
