# Ensayo de materiales de relleno

- Propiedad del archivo: CYPE INGENIEROS, S.A.
- Formato: FIEBDC-3/2002
- Ámbito geográfico: Perú
- Divisa: PEN
- Costes indirectos: 3.00 %
- Gastos generales: 13.00 %
- Beneficio industrial: 6.00 %
- IVA: 18.00 %

## X Control de calidad y ensayos

### XT Tierras y agregados

#### XTR Rellenos y compactaciones

**XTR010** Ud Ensayo de materiales de relleno.
Ensayos para la selección y control de un material de relleno de suelo seleccionado. Ensayos en laboratorio acreditado en el área técnica correspondiente, sobre una muestra tomada en obra: análisis granulométrico ISO 17892-4; límites de Atterberg ISO 17892-12; Proctor Modificado; C.B.R. contenido de materia orgánica; contenido en sales solubles. Ensayos "in situ": densidad y humedad según ASTM D6938; placa de carga. Incluso desplazamiento a obra y redacción de informe técnico con especificación de cada uno de los resultados obtenidos para la selección y control del material de relleno.
Incluye: Desplazamiento a obra. Toma de muestras. Realización de ensayos en laboratorio. Realización de ensayos "in situ". Redacción de informe de los resultados de los ensayos realizados.
Criterio de medición de proyecto: Ensayo a realizar, según documentación del Plan de control de calidad.

| Código | Ud | Descripción | Rendimiento | Precio | Importe |
|---|---|---|---|---|---|
| mt49stc010b | Ud | Toma de una muestra de material de relleno o terraplenado. (material) | 1.000 | 98.38 | 98.38 |
| mt49sla080b | Ud | Análisis granulométrico por tamizado de una muestra de material de relleno o terraplenado, según ISO 17892-4. (material) | 1.000 | 96.62 | 96.62 |
| mt49sla060 | Ud | Ensayo para determinar los Límites de Atterberg (límite líquido y plástico de una muestra de suelo), según ISO 17892-12. (material) | 1.000 | 115.88 | 115.88 |
| mt49sue020 | Ud | Ensayo Proctor Modificado. (material) | 1.000 | 296.90 | 296.90 |
| mt49sue030 | Ud | Ensayo C.B.R. (California Bearing Ratio) en laboratorio, sin incluir ensayo Proctor, en explanadas. (material) | 1.000 | 559.57 | 559.57 |
| mt49des020 | Ud | Desplazamiento de personal y equipo a obra para la realización del ensayo de densidad y humedad. (material) | 1.000 | 138.02 | 138.02 |
| mt49sla075 | Ud | Ensayo para determinar la densidad y humedad "in situ" del terreno, según ASTM D6938. (material) | 1.000 | 48.15 | 48.15 |
| mt49sue040 | Ud | Ensayo de placa de carga. (material) | 1.000 | 577.77 | 577.77 |
| mt49sla120 | Ud | Ensayo cuantitativo para determinar el contenido en materia orgánica de una muestra de suelo. (material) | 1.000 | 86.99 | 86.99 |
| mt49sla115 | Ud | Ensayo cuantitativo para determinar el contenido en sales solubles de una muestra de suelo. (material) | 1.000 | 96.30 | 96.30 |
| mt49sin020a | Ud | Informe técnico sobre los resultados obtenidos en los ensayos realizados por laboratorio acreditado en el área técnica correspondiente en material de relleno o terraplenado. (material) | 1.000 | 554.62 | 554.62 |
| % | % | Herramientas | 2 % | 2669.20 | 53.38 |
|  |  | Costes directos |  |  | 2722.58 |
