# Dispositivo de anclaje textil empotrado en la estructura de concreto armado

- Propiedad del archivo: CYPE INGENIEROS, S.A.
- Formato: FIEBDC-3/2002
- Ámbito geográfico: Perú
- Divisa: PEN
- Costes indirectos: 3.00 %
- Gastos generales: 13.00 %
- Beneficio industrial: 6.00 %
- IVA: 18.00 %

## Y Seguridad y salud

### YC Sistemas de protección colectiva

#### YCL Líneas y dispositivos de anclaje

**YCL210** Ud Dispositivo de anclaje textil empotrado en la estructura de concreto armado.
Dispositivo de anclaje para empotrar en techo, de 850 mm de longitud, formado por cinta de poliéster; 1 gaza en un extremo y 1 argolla en el otro extremo, fijado, por el extremo de la gaza y antes del vaciado, a una varilla corrugada de acero Grado 60 (fy=4200 kg/cm²) embebida en la viga de la estructura de concreto armado, de 10 mm de diámetro mínimo y 500 mm de longitud mínima, para asegurar a un operario.
Criterio de medición de proyecto: Número de unidades previstas, según Estudio o Estudio Básico de Seguridad y Salud.
Criterio de medición de obra: Se medirá el número de unidades realmente colocadas según especificaciones de Estudio o Estudio Básico de Seguridad y Salud.

| Código | Ud | Descripción | Rendimiento | Precio | Importe |
|---|---|---|---|---|---|
| mt50spd010aa | Ud | Dispositivo de anclaje para empotrar en techo, de 850 mm de longitud, formado por cinta de poliéster; 1 gaza en un extremo y 1 argolla en el otro extremo, clase A1, fijado, por el extremo de la gaza y antes del vaciado, a una varilla corrugada de acero Grado 60 (fy=4200 kg/cm²) embebida en la viga de la estructura de concreto armado, de 10 mm de diámetro mínimo y 500 mm de longitud mínima. (material) | 1.000 | 16.34 | 16.34 |
| mt07aco060g | kg | Acero en varillas corrugadas, Grado 60 (fy=4200 kg/cm²), de varios diámetros, según NTP 339.186 y ASTM A 706. (material) | 0.100 | 3.23 | 0.32 |
| mo120 | h | Peón Seguridad y Salud. (mano de obra) | 0.123 | 21.97 | 2.70 |
| % | % | Herramientas | 2 % | 19.36 | 0.39 |
|  |  | Costes directos |  |  | 19.75 |
