# Transporte, puesta en obra y retirada de equipo completo para la perforación de pozos acampanados

- Propiedad del archivo: CYPE Ingenieros S.A.
- Formato: FIEBDC-3/2016
- Programa: Generador de precios de la construcción. CYPE Ingenieros, S.A.
- Fecha: 02/04/2024
- Ámbito geográfico: Perú
- Divisa: PEN
- Costes indirectos: 3 %
- Gastos generales: 13 %
- Beneficio industrial: 6 %
- IVA: 18 %

## A Acondicionamiento del terreno

### AD Movimiento de tierras en edificación

#### ADE Excavaciones

**ADE022** Ud Transporte, puesta en obra y retirada de equipo completo para la perforación de pozos acampanados.
Transporte, puesta en obra y retirada de equipo completo para la perforación de pozos acampanados, a una distancia de hasta 50 km.
Incluye: Transporte a la obra. Montaje del equipo. Desmontaje del equipo. Retirada del equipo.
Criterio de medición de proyecto: Número de unidades previstas, según documentación gráfica de Proyecto.
Criterio de medición de obra: Se medirá el número de unidades realmente ejecutadas según especificaciones de Proyecto.

| Código | Ud | Descripción | Rendimiento | Precio | Importe |
|---|---|---|---|---|---|
| mq03poz010d | Ud | Transporte, puesta en obra y retirada de equipo completo para perforación de pozo acampanado, a una distancia de hasta 50 km. (maquinaria) | 1 | 12905.49 | 12905.490 |
| % | % | Herramientas | 2 % | 12905.490 | 258.110 |
|  |  | Costes directos |  |  | 13163.600 |
