# Talado de árbol de entre 5 y 10 m de altura, de 15 a 30 cm de diámetro de tronco y copa muy frondosa, con motosierra, con extracción del tocón

- Propiedad del archivo: CYPE INGENIEROS, S.A.
- Formato: FIEBDC-3/2002
- Ámbito geográfico: Perú
- Divisa: PEN
- Costes indirectos: 3.00 %
- Gastos generales: 13.00 %
- Beneficio industrial: 6.00 %
- IVA: 18.00 %

**ADL015** Ud Talado de árbol de entre 5 y 10 m de altura, de 15 a 30 cm de diámetro de tronco y copa muy frondosa, con motosierra, con extracción del tocón.
Talado de árbol de entre 5 y 10 m de altura, de 15 a 30 cm de diámetro de tronco y copa muy frondosa, con motosierra, con extracción del tocón.
Incluye: Corte del tronco del árbol cerca de la base. Extracción del tocón y las raíces. Troceado del tronco, las ramas y las raíces. Relleno y compactación del hueco con tierra de la propia excavación. Retirada de restos y desechos. Carga a camión.
Criterio de medición de proyecto: Número de unidades previstas, según documentación gráfica de Proyecto.
Criterio de medición de obra: Se medirá el número de unidades realmente ejecutadas según especificaciones de Proyecto.
Criterio de valoración económica: El precio no incluye el transporte de los materiales retirados.

| Código | Ud | Descripción | Rendimiento | Precio | Importe |
|---|---|---|---|---|---|
| mq09sie010 | h | Motosierra a gasolina, de 50 cm de espada y 2 kW de potencia. (maquinaria) | 0.774 | 8.25 | 6.39 |
| mq01exn020a | h | Retroexcavadora hidráulica sobre neumáticos, de 105 kW. (maquinaria) | 0.112 | 127.44 | 14.27 |
| mq02roa010a | h | Rodillo vibrante de guiado manual, de 700 kg, anchura de trabajo 70 cm. (maquinaria) | 0.151 | 23.28 | 3.52 |
| mo040 | h | Operario jardinero. (mano de obra) | 0.629 | 21.28 | 13.39 |
| mo086 | h | Oficial jardinero. (mano de obra) | 1.240 | 14.69 | 18.22 |
| % | % | Herramientas | 2 % | 55.79 | 1.12 |
|  |  | Costes directos |  |  | 56.91 |
