# Transporte, puesta en obra y retirada de equipo completo para inyecciones de lechada de cemento a presión

- Propiedad del archivo: CYPE Ingenieros S.A.
- Formato: FIEBDC-3/2016
- Programa: Generador de precios de la construcción. CYPE Ingenieros, S.A.
- Fecha: 02/04/2024
- Ámbito geográfico: Perú
- Divisa: PEN
- Costes indirectos: 3 %
- Gastos generales: 13 %
- Beneficio industrial: 6 %
- IVA: 18 %

## A Acondicionamiento del terreno

### AM Mejoras del terreno

#### AMI Inyecciones

**AMI001** Ud Transporte, puesta en obra y retirada de equipo completo para inyecciones de lechada de cemento a presión.
Transporte, puesta en obra y retirada de equipo completo para inyecciones de lechada de cemento a presión, mediante el empleo de tubos manguito, a una distancia de hasta 200 km.
Criterio de valoración económica: El precio incluye el desplazamiento a la obra del personal especializado.
Incluye: Transporte a la obra. Montaje del equipo. Desmontaje del equipo. Retirada del equipo.
Criterio de medición de proyecto: Número de unidades previstas, según documentación gráfica de Proyecto.
Criterio de medición de obra: Se medirá el número de unidades realmente ejecutadas según especificaciones de Proyecto.

| Código | Ud | Descripción | Rendimiento | Precio | Importe |
|---|---|---|---|---|---|
| mq03mpi030a | Ud | Transporte, puesta en obra y retirada de equipo completo para realización de inyecciones de lechada de cemento a presión, mediante el empleo de tubos-manguito, a una distancia de hasta 200 km. (maquinaria) | 1 | 2450.9 | 2450.900 |
| % | % | Herramientas | 2 % | 2450.900 | 49.018 |
|  |  | Costes directos |  |  | 2499.918 |
