# Buzón drenante prefabricado, de polietileno de alta densidad

- Propiedad del archivo: CYPE Ingenieros S.A.
- Formato: FIEBDC-3/2016
- Programa: Generador de precios de la construcción. CYPE Ingenieros, S.A.
- Fecha: 20/12/2023
- Ámbito geográfico: Perú
- Divisa: PEN
- Costes indirectos: 3 %
- Gastos generales: 13 %
- Beneficio industrial: 6 %
- IVA: 18 %

## A Acondicionamiento del terreno

### AS Red de desagüe

#### ASD Drenajes

**ASD025** Ud Buzón drenante prefabricado, de polietileno de alta densidad.
Buzón drenante prefabricado de polietileno de alta densidad, de 1,5 m de altura y 1,00 m de diámetro exterior, con dos acometidas de 250 mm de diámetro, con cierre de marco y tapa de fundición carga de rotura 400 kN, instalado en calzadas de calles, incluyendo las peatonales, o zonas de estacionamiento para todo tipo de vehículos; sobre falso piso de 25 cm de espesor de concreto armado f'c=350 kg/cm² (35 MPa), no expuesto a ciclos de congelamiento y deshielo, exposición a sulfatos moderada, con baja permeabilidad en exposición al agua, expuesto a cloruros provenientes de productos descongelantes, sal, agua salobre, agua del mar, o salpicaduras del mismo origen, tamaño máximo del agregado 19 mm, consistencia blanda ligeramente armada con malla electrosoldada Q-335 cocada 150x150 mm de acero trefilado corrugado ASTM A 82-94. Incluso material para conexiones y remates y material elastómero para ajuste entre tapa y marco.
Criterio de valoración económica: El precio no incluye la excavación, las bombas de achique ni el relleno perimetral posterior con material de drenaje.
Incluye: Replanteo. Colocación de la malla electrosoldada. Vaciado y compactación del concreto en formación de falso piso. Montaje. Conexionado de los ramales colectores al buzón. Colocación de marco, tapa de registro y accesorios. Comprobación de su correcto funcionamiento.
Criterio de medición de proyecto: Número de unidades previstas, según documentación gráfica de Proyecto.
Criterio de medición de obra: Se medirá el número de unidades realmente ejecutadas según especificaciones de Proyecto.

| Código | Ud | Descripción | Rendimiento | Precio | Importe |
|---|---|---|---|---|---|
| mt10haf055hqc | m³ | Concreto f'c=350 kg/cm² (35 MPa), no expuesto a ciclos de congelamiento y deshielo, exposición a sulfatos moderada, con baja permeabilidad en exposición al agua, expuesto a cloruros provenientes de productos descongelantes, sal, agua salobre, agua del mar, o salpicaduras del mismo origen, tamaño máximo del agregado 19 mm, consistencia blanda, premezclado en planta, según el Reglamento Nacional de Edificaciones NTE E.060. (material) | 0.45 | 285.31 | 128.390 |
| mt07ame090ljc | m² | Malla electrosoldada Q-335 cocada 150x150 mm, con alambres longitudinales de 8 mm de diámetro y alambres transversales de 8,0 mm de diámetro, de acero trefilado corrugado ASTM A 82-94, según ASTM A 185. (material) | 1.75 | 24.23 | 42.403 |
| mt46pdp010k | Ud | Buzón drenante prefabricado de polietileno de alta densidad, de 1,5 m de altura total, compuesto por base plana; cuerpo de tubo ranurado corrugado de doble pared, serie SN-4, rigidez anular nominal 4 kN/m² y 1000 mm de diámetro exterior; cono de reducción; escalera y dos acometidas de 250 mm de diámetro soldadas al cuerpo del buzón. (material) | 1 | 3544.63 | 3544.630 |
| mt46tpr010q | Ud | Tapa circular con bloqueo mediante tres pestañas y marco de fundición dúctil de 850 mm de diámetro exterior y 100 mm de altura, paso libre de 600 mm, para pozo, carga de rotura 400 kN. Tapa revestida con pintura bituminosa y marco provisto de junta de insonorización de polietileno y dispositivo de seguridad. (material) | 1 | 418.93 | 418.930 |
| mo020 | h | Operario de construcción. (mano de obra) | 1.234 | 30.13 | 37.180 |
| mo113 | h | Peón de construcción. (mano de obra) | 1.234 | 20.14 | 24.853 |
| % | % | Herramientas | 2 % | 4196.386 | 83.928 |
|  |  | Costes directos |  |  | 4280.314 |

Residuos:
- colocación: mt10haf055hqc; factor de residuo 0.00153487
- colocación: mt07ame090ljc; factor de residuo 0.0098583

## Recursos

**mt10haf055hqc** m³ Concreto f'c=350 kg/cm² (35 MPa)
Datos técnicos: Coste energético 2208.000 MJ; Emisión de CO2 253.000 kg; Código LER 17 01 01; Masa del elemento 2300 kg; Volumen 1.533333 m3

**mt07ame090ljc** m² Malla electrosoldada Q-335 cocada 150x150 mm
Datos técnicos: Coste energético 50.919 MJ; Emisión de CO2 2.642 kg; Código LER 17 04 05; Masa del elemento 5.18 kg; Volumen 0.002467 m3

**mt46pdp010k** Ud Buzón drenante prefabricado de polietileno de alta densidad
Datos técnicos: Coste energético 10579.534 MJ; Emisión de CO2 375.265 kg
Residuos:
- embalaje: re150101 Envases de papel y cartón. (componente de residuo); rendimiento 0.086 kg; Código LER 15 01 01; Masa del elemento 1 kg; Volumen 0.001333 m3

**mt46tpr010q** Ud Tapa circular con bloqueo mediante tres pestañas y marco de fundición dúctil de 850 mm de diámetro exterior y 100 mm de
Datos técnicos: Coste energético 1381.150 MJ; Emisión de CO2 86.132 kg
Residuos:
- embalaje: re150101 Envases de papel y cartón; rendimiento 0.074 kg
