# Relleno de grava filtrante sin clasificar, para drenaje bajo falso piso

- Propiedad del archivo: CYPE INGENIEROS, S.A.
- Formato: FIEBDC-3/2002
- Ámbito geográfico: Perú
- Divisa: PEN
- Costes indirectos: 3.00 %
- Gastos generales: 13.00 %
- Beneficio industrial: 6.00 %
- IVA: 18.00 %

**ASD040** m³ Relleno de grava filtrante sin clasificar, para drenaje bajo falso piso.
Formación de relleno de grava filtrante sin clasificar, bajo falso piso, para facilitar el drenaje del agua ascendente de la napa freática. Compuesto por sucesivas capas uniformes de 20 cm de espesor, extendidas y compactadas en toda la superficie de asiento del falso piso, hasta la red de drenaje (no incluida en este precio), con medios mecánicos, hasta alcanzar una densidad seca no inferior al 80% de la máxima obtenida en el ensayo Proctor Modificado, (no incluido en este precio). Incluso descarga a pie de tajo de los agregados a utilizar en los trabajos de relleno y humectación de los mismos. Totalmente terminado y probado.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01ard030b | t | Grava filtrante sin clasificar. (material) | 2.200 | 32.69 | 71.92 |
| mq01pan010a | h | Pala cargadora sobre neumáticos de 120 kW/1,9 m³. (maquinaria) | 0.015 | 113.18 | 1.70 |
| mq04cab010c | h | Camión basculante de 12 t de carga, de 162 kW. (maquinaria) | 0.015 | 113.06 | 1.70 |
| mq01mot010b | h | Motoniveladora de 154 kW. (maquinaria) | 0.010 | 210.69 | 2.11 |
| mq02rov010c | h | Compactador monocilíndrico vibrante autopropulsado, de 74 kW, de 7,42 t, anchura de trabajo 167,6 cm. (maquinaria) | 0.025 | 141.91 | 3.55 |
| mq02cia020j | h | Camión cisterna de 8 m³ de capacidad. (maquinaria) | 0.012 | 112.84 | 1.35 |
| mo113 | h | Peón de construcción. (mano de obra) | 0.119 | 10.74 | 1.28 |
| % | % | Herramientas | 2 % | 83.61 | 1.67 |
|  |  | Costes directos |  |  | 85.28 |
