# Cimentación de concreto ciclópeo

- Propiedad del archivo: CYPE Ingenieros S.A.
- Formato: FIEBDC-3/2016
- Programa: Generador de precios de la construcción. CYPE Ingenieros, S.A.
- Fecha: 24/10/2024
- Ámbito geográfico: Perú
- Divisa: PEN
- Costes indirectos: 3 %
- Gastos generales: 13 %
- Beneficio industrial: 6 %
- IVA: 18 %

## C Cimentaciones

### CM Semiprofundas

#### CMP Pozos de cimentación

**CMP010** m³ Cimentación de concreto ciclópeo.
Cimentación de concreto ciclópeo, con concreto f'c=140 kg/cm² (14 MPa), no expuesto a ciclos de congelamiento y deshielo, exposición a sulfatos insignificante, sin requerimiento de permeabilidad, no expuesto a cloruros, tamaño máximo del agregado 25 mm, consistencia blanda, preparado en obra y vaciado con medios manuales (60% de volumen) y piedra grande de tipo canto rodado de 15 a 30 cm de diámetro (40% de volumen).
Incluye: Replanteo y trazado de las zapatas y de las columnas u otros elementos estructurales que apoyen en las mismas. Preparación del concreto. Vaciado y compactación del concreto. Colocación de las piedras en el concreto fresco. Coronación y enrase de cimientos. Curado del concreto.
Criterio de medición de proyecto: Volumen teórico, según documentación gráfica de Proyecto.
Criterio de medición de obra: Se medirá el volumen teórico ejecutado según especificaciones de Proyecto, sin incluir los incrementos por excesos de excavación no autorizados.

| Código | Ud | Descripción | Rendimiento | Precio | Importe |
|---|---|---|---|---|---|
| mt08aaa010a | m³ | Agua. (material) | 0.116 | 4.68 | 0.543 |
| mt01arg000b | m³ | Arena cribada. (material) | 0.34 | 42.6 | 14.484 |
| mt01arg001bo | m³ | Agregado grueso homogeneizado, de tamaño máximo 25 mm. (material) | 0.427 | 59.97 | 25.607 |
| mt08cem000b | kg | Cemento gris en sacos. (material) | 210.856 | 0.47 | 99.102 |
| mt01arg100b | m³ | Piedra grande de tipo canto rodado de 15 a 30 cm de diámetro. (material) | 0.4 | 67.7 | 27.080 |
| mq06hor010 | h | Mezcladora de concreto eléctrica con una capacidad de amasado de 160 l. (maquinaria) | 0.396 | 10.45 | 4.138 |
| mo045 | h | Operario especializado en vaciado de concreto. (mano de obra) | 0.123 | 32.76 | 4.029 |
| mo092 | h | Oficial especializado en vaciado de concreto. (mano de obra) | 0.123 | 22.73 | 2.796 |
| mo113 | h | Peón de construcción. (mano de obra) | 2.282 | 21.05 | 48.036 |
| mo112 | h | Peón especializado de construcción. (mano de obra) | 1.357 | 21.39 | 29.026 |
| % | % | Herramientas | 2 % | 254.841 | 5.097 |
|  |  | Costes directos |  |  | 259.938 |

Residuos:
- colocación: mt01arg000b Arena cribada; factor de residuo 0.009
- colocación: mt01arg001bo Agregado grueso homogeneizado, de tamaño máximo 25 mm; factor de residuo 0.00801078
- colocación: mt08cem000b Cemento gris en sacos; factor de residuo 0.0063
- colocación: mt01arg100b Piedra grande de tipo canto rodado de 15 a 30 cm de diámetro; factor de residuo 0.00768975

## Recursos

**mt08aaa010a** m³ Agua
Datos técnicos: Coste energético 60.000 MJ; Emisión de CO2 30.000 kg

**mt01arg000b** m³ Arena cribada
Datos técnicos: Coste energético 146.250 MJ; Emisión de CO2 7.800 kg; Código LER 01 04 09; Masa del elemento 1950 kg; Volumen 1.21875 m3

**mt01arg001bo** m³ Agregado grueso homogeneizado, de tamaño máximo 25 mm
Datos técnicos: Coste energético 146.250 MJ; Emisión de CO2 7.800 kg; Código LER 01 04 08; Masa del elemento 1950 kg; Volumen 1.3 m3

**mt08cem000b** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt01arg100b** m³ Piedra grande de tipo canto rodado de 15 a 30 cm de diámetro
Datos técnicos: Coste energético 146.250 MJ; Emisión de CO2 7.800 kg; Código LER 01 04 08; Masa del elemento 1950 kg; Volumen 1.3 m3
