# Desmontaje de fachada de plancha metálica

- Propiedad del archivo: CYPE Ingenieros S.A.
- Formato: FIEBDC-3/2016
- Programa: Generador de precios de la construcción. CYPE Ingenieros, S.A.
- Fecha: 24/10/2024
- Ámbito geográfico: Perú
- Divisa: PEN
- Costes indirectos: 3 %
- Gastos generales: 13 %
- Beneficio industrial: 6 %
- IVA: 18 %

## D Demoliciones

### DF Fachadas

#### DFL Ligeras

**DFL010** m² Desmontaje de fachada de plancha metálica.
Desmontaje de fachada simple, de plancha perfilada de acero, manteniendo las estructuras auxiliares, con medios manuales, sin deteriorar los elementos a los que está sujeto, y carga manual sobre camión o contenedor.
Incluye: Desmontaje del elemento. Retirada y acopio del material desmontado. Limpieza de los restos de obra. Carga manual del material desmontado y restos de obra sobre camión o contenedor.
Criterio de medición de proyecto: Superficie medida según documentación gráfica de Proyecto.
Criterio de medición de obra: Se medirá la superficie realmente desmontada según especificaciones de Proyecto.

| Código | Ud | Descripción | Rendimiento | Precio | Importe |
|---|---|---|---|---|---|
| mo011 | h | Operario de montaje. (mano de obra) | 0.555 | 32.35 | 17.954 |
| mo080 | h | Oficial de montaje. (mano de obra) | 0.555 | 21.86 | 12.132 |
| % | % | Herramientas | 2 % | 30.086 | 0.602 |
|  |  | Costes directos |  |  | 30.688 |

Residuos:
- demolición: ruo170405 Hierro y acero. (componente de residuo); rendimiento 7.07 kg; Código LER 17 04 05; Masa del elemento 1 kg; Volumen 0.000476 m3
