# Acero A 572 Grado 50, en columnas formados por piezas simples de perfiles laminados en caliente acabado con imprimación antioxidante, colocado con uniones atornilladas en obra

- Propiedad del archivo: CYPE INGENIEROS, S.A.
- Formato: FIEBDC-3/2002
- Ámbito geográfico: Perú
- Divisa: PEN
- Costes indirectos: 3.00 %
- Gastos generales: 13.00 %
- Beneficio industrial: 6.00 %
- IVA: 18.00 %

**EAS010** kg Acero A 572 Grado 50, en columnas formados por piezas simples de perfiles laminados en caliente acabado con imprimación antioxidante, colocado con uniones atornilladas en obra.
Acero A 572 Grado 50, en columnas formados por piezas simples de perfiles laminados en caliente acabado con imprimación antioxidante, colocado con uniones atornilladas en obra.
Incluye: Limpieza y preparación del plano de apoyo. Replanteo y marcado de los ejes. Colocación y fijación provisional de la columna. Aplomado y nivelación. Ejecución de las uniones atornilladas.
Criterio de medición de proyecto: Peso nominal medido según documentación gráfica de Proyecto.
Criterio de medición de obra: Se determinará, a partir del peso obtenido en báscula oficial de las unidades llegadas a obra, el peso de las unidades realmente ejecutadas según especificaciones de Proyecto.
Criterio de valoración económica: El precio incluye los tornillos, los cortes, los despuntes, las piezas especiales, las placas de arranque y de transición de columna inferior a superior, los casquillos y los elementos auxiliares de montaje.

| Código | Ud | Descripción | Rendimiento | Precio | Importe |
|---|---|---|---|---|---|
| mt07ala000oc | kg | Acero laminado A 572 Grado 50, en perfiles laminados en caliente, según ASTM A 572, piezas simples, para aplicaciones estructurales, acabado con imprimación antioxidante. Trabajado y montado en taller, para colocar con uniones atornilladas en obra. (material) | 1.000 | 3.25 | 3.25 |
| mo047 | h | Operario en estructura metálica. (mano de obra) | 0.014 | 21.08 | 0.30 |
| mo094 | h | Oficial en estructura metálica. (mano de obra) | 0.014 | 14.43 | 0.20 |
| % | % | Herramientas | 2 % | 3.75 | 0.08 |
|  |  | Costes directos |  |  | 3.83 |
