# Tabique de placas de cemento. Sistema "KNAUF"

- Propiedad del archivo: CYPE Ingenieros S.A.
- Formato: FIEBDC-3/2016
- Programa: Generador de precios de la construcción. CYPE Ingenieros, S.A.
- Fecha: 02/04/2024
- Ámbito geográfico: Perú
- Divisa: PEN
- Costes indirectos: 3 %
- Gastos generales: 13 %
- Beneficio industrial: 6 %
- IVA: 18 %

## F Fachadas y tabiques

### FB Tabiquería de entramado autoportante

#### FBC De placas de cemento

**FBC010** m² Tabique de placas de cemento. Sistema "KNAUF".
Tabique sencillo W381.es "KNAUF" (12,5+50+12,5)/600 (50) (2 Aquapanel Indoor), de 75 mm de espesor total, formado por una estructura simple de perfiles de plancha de acero galvanizado de 50 mm de anchura, a base de parantes (elementos verticales) separados 600 mm entre sí, con disposición normal "N" y canales (elementos horizontales), a la que se atornillan dos placas en total (una placa tipo Aquapanel Indoor en cada cara, de 12,5 mm de espesor cada placa). Incluso banda acústica de dilatación autoadhesiva "KNAUF"; fijaciones para el anclaje de canales y parantes metálicos; tornillería para la fijación de las placas y pasta y cinta para el tratamiento de juntas.
Criterio de valoración económica: El precio incluye la resolución de encuentros y puntos singulares, pero no incluye el aislamiento a colocar entre los parantes.
Incluye: Replanteo y trazado en la losa inferior y en el superior de los tabiques a realizar. Colocación de banda de estanqueidad y canales inferiores, sobre piso terminado o base de asiento. Colocación de banda de estanqueidad y canales superiores, bajo losas. Colocación y fijación de los parantes sobre los elementos horizontales. Corte de las placas. Fijación de las placas para el cierre de una de las caras del tabique. Fijación de las placas para el cierre de la segunda cara del tabique. Replanteo de las cajas para alojamiento de materiales eléctricos y de paso de instalaciones, y posterior perforación de las placas. Tratamiento de juntas.
Criterio de medición de proyecto: Superficie medida según documentación gráfica de Proyecto, sin duplicar esquinas ni encuentros, deduciendo los huecos de superficie mayor de 2 m².
Criterio de medición de obra: Se medirá la superficie realmente ejecutada según especificaciones de Proyecto, sin duplicar esquinas ni encuentros, deduciendo los huecos de superficie mayor de 8 m² y la mitad del hueco para los de superficie entre 5 y 8 m² para las placas de yeso laminado y deduciendo los huecos de superficie mayor de 2 m² para el resto de placas.

| Código | Ud | Descripción | Rendimiento | Precio | Importe |
|---|---|---|---|---|---|
| mt12pck020b | m | Banda acústica de dilatación, autoadhesiva, de espuma de poliuretano de celdas cerradas "KNAUF", de 3,2 mm de espesor y 50 mm de anchura, resistencia térmica 0,10 m²K/W, conductividad térmica 0,032 W/(mK). (material) | 1.2 | 0.9 | 1.080 |
| mt12pak020j | m | Canal 50/40/0,7 mm GRC 0,7 "KNAUF" de acero Z4 (Z450) galvanizado especial, para sistema Aquapanel Indoor. (material) | 0.7 | 10.26 | 7.182 |
| mt12pak030va | m | Parante 50/50/0,7 mm GRC 0,7 "KNAUF" de acero Z4 (Z450) galvanizado especial, para sistema Aquapanel Indoor. (material) | 2 | 12.2 | 24.400 |
| mt12pak010r | m² | Placa de cemento Portland Aquapanel Indoor "KNAUF" de 12,5x1200x2400 mm, revestida con una capa de fibra de vidrio embebida en ambas caras. (material) | 2 | 67.32 | 134.640 |
| mt12pak040p | Ud | Tornillo autoperforante Aquapanel Maxi TN "KNAUF" 4,2x25. (material) | 34 | 0.11 | 3.740 |
| mt12psg220 | Ud | Fijación compuesta por tarugo y tornillo 5x27. (material) | 1.6 | 0.24 | 0.384 |
| mt12pak110d | Ud | Cartucho de 310 cm³ de pegamento Indoor PU "KNAUF". (material) | 1.2 | 33.9 | 40.680 |
| mt12pak080d | kg | Imprimación superficial Aquapanel Indoor "KNAUF". (material) | 0.1 | 20.67 | 2.067 |
| mt12pck010a | m | Cinta microperforada de papel "KNAUF" de 50 mm de anchura. (material) | 3.2 | 0.16 | 0.512 |
| mt12pak090i | kg | Mortero Aquapanel Indoor "KNAUF", color blanco. (material) | 7 | 8.97 | 62.790 |
| mo053 | h | Operario en mamparas y sistemas de placas. (mano de obra) | 0.321 | 32.15 | 10.320 |
| mo100 | h | Oficial en mamparas y sistemas de placas. (mano de obra) | 0.321 | 21.72 | 6.972 |
| % | % | Herramientas | 2 % | 294.767 | 5.895 |
|  |  | Costes directos |  |  | 300.662 |

Residuos:
- colocación: mt12pck020b; factor de residuo 0.06
- colocación: mt12pak020j Canal 50/40/0,7 mm GRC 0,7 "KNAUF" de acero Z4 (Z450) galvanizado especial, para sistema Aquapanel Indoor; factor de residuo 0.0128836
- colocación: mt12pak030va Parante 50/50/0,7 mm GRC 0,7 "KNAUF" de acero Z4 (Z450) galvanizado especial, para sistema Aquapanel Indoor; factor de residuo 0.0107787
- colocación: mt12pak010r; factor de residuo 0.0248
- colocación: mt12pak040p Tornillo autoperforante Aquapanel Maxi TN "KNAUF" 4,2x25; factor de residuo 0.00533333
- colocación: mt12pak080d Imprimación superficial Aquapanel Indoor "KNAUF"; factor de residuo 0.033276
- colocación: mt12pck010a Cinta microperforada de papel "KNAUF" de 50 mm de anchura; factor de residuo 0.0440299
- colocación: mt12pak090i Mortero Aquapanel Indoor "KNAUF", color blanco; factor de residuo 0.059843

## Recursos

**mt12pck020b** m Banda acústica de dilatación
Datos técnicos: Coste energético 1.712 MJ; Emisión de CO2 0.083 kg; Código LER 17 06 04; Masa del elemento 0.0112 kg; Volumen 0.000019 m3
Residuos:
- embalaje: re170203 Plástico. (componente de residuo); rendimiento 0.001 kg; Código LER 17 02 03; Masa del elemento 1 kg; Volumen 0.001667 m3

**mt12pak020j** m Canal 50/40/0,7 mm GRC 0,7 "KNAUF" de acero Z4 (Z450) galvanizado especial, para sistema Aquapanel Indoor
Datos técnicos: Coste energético 81.486 MJ; Emisión de CO2 2.501 kg; Código LER 17 04 05; Masa del elemento 0.61 kg; Volumen 0.00029 m3
Residuos:
- embalaje: re170203 Plástico; rendimiento 0.006 kg

**mt12pak030va** m Parante 50/50/0,7 mm GRC 0,7 "KNAUF" de acero Z4 (Z450) galvanizado especial, para sistema Aquapanel Indoor
Datos técnicos: Coste energético 81.531 MJ; Emisión de CO2 2.503 kg; Código LER 17 04 05; Masa del elemento 0.61 kg; Volumen 0.00029 m3
Residuos:
- embalaje: re170203 Plástico; rendimiento 0.007 kg

**mt12pak010r** m² Placa de cemento Portland Aquapanel Indoor "KNAUF" de 12,5x1200x2400 mm
Datos técnicos: Coste energético 0.875 MJ; Emisión de CO2 2.457 kg; Código LER 17 01 01; Masa del elemento 16.25 kg; Volumen 0.010833 m3
Residuos:
- embalaje: re170203 Plástico; rendimiento 0.004 kg

**mt12pak040p** Ud Tornillo autoperforante Aquapanel Maxi TN "KNAUF" 4,2x25
Datos técnicos: Coste energético 0.015 MJ; Emisión de CO2 0.002 kg; Código LER 17 04 05; Masa del elemento 0.0015 kg
Residuos:
- embalaje: re150101 Envases de papel y cartón. (componente de residuo); rendimiento 0.001 kg; Código LER 15 01 01; Masa del elemento 1 kg; Volumen 0.001333 m3

**mt12pak080d** kg Imprimación superficial Aquapanel Indoor "KNAUF"
Datos técnicos: Coste energético 0.291 MJ; Emisión de CO2 0.014 kg; Código LER 17 09 04; Masa del elemento 1 kg; Volumen 0.000667 m3
Residuos:
- embalaje: re170203 Plástico; rendimiento 0.003 kg

**mt12pck010a** m Cinta microperforada de papel "KNAUF" de 50 mm de anchura
Datos técnicos: Coste energético 0.004 MJ; Emisión de CO2 0.006 kg; Código LER 20 01 01; Masa del elemento 0.0067 kg; Volumen 0.000009 m3

**mt12pak090i** kg Mortero Aquapanel Indoor "KNAUF", color blanco
Datos técnicos: Coste energético 2.251 MJ; Emisión de CO2 0.184 kg; Código LER 17 09 04; Masa del elemento 1 kg; Volumen 0.000667 m3
Residuos:
- embalaje: re170203 Plástico; rendimiento 0.003 kg
