# Dintel prefabricado de concreto

- Propiedad del archivo: CYPE INGENIEROS, S.A.
- Formato: FIEBDC-3/2002
- Ámbito geográfico: Perú
- Divisa: PEN
- Costes indirectos: 3.00 %
- Gastos generales: 13.00 %
- Beneficio industrial: 6.00 %
- IVA: 18.00 %

**FCH030** m Dintel prefabricado de concreto, de 19x5 cm, con goterón y anclaje metálico de acero galvanizado, apoyado sobre las jambas, recibido con una capa de mortero de cemento, confeccionado en obra, con aditivo hidrófugo, dosificación 1:4, con un espesor de 25 mm, anclado a la albañilería. Incluso fragua de poliuretano para el sellado de juntas.
Dintel prefabricado de concreto, de 19x5 cm, con goterón y anclaje metálico de acero galvanizado, apoyado sobre las jambas, recibido con una capa de mortero de cemento, confeccionado en obra, con aditivo hidrófugo, dosificación 1:4, con un espesor de 25 mm, anclado a la albañilería. Incluso fragua de poliuretano para el sellado de juntas.
Incluye: Limpieza y preparación del plano de apoyo. Replanteo del nivel de apoyo del dintel. Marcado de los puntos de fijación de los anclajes. Presentación del dintel. Aplomado y nivelación. Instalación del apeo. Resolución de las uniones de los anclajes a la albañilería. Sellado de juntas y limpieza del dintel. Retirada del apeo.
Criterio de medición de proyecto: Longitud medida según documentación gráfica de Proyecto, incluyendo las entregas en los apoyos.
Criterio de medición de obra: Se medirá la longitud realmente ejecutada según especificaciones de Proyecto, incluyendo las entregas en los apoyos.

| Código | Ud | Descripción | Rendimiento | Precio | Importe |
|---|---|---|---|---|---|
| mt08aaa010a | m³ | Agua. (material) | 0.006 | 4.32 | 0.03 |
| mt01arg005a | t | Arena de cantera, para mortero preparado en obra. (material) | 0.008 | 58.29 | 0.47 |
| mt08cem000b | kg | Cemento gris en sacos. (material) | 1.900 | 0.43 | 0.82 |
| mt08adt010 | kg | Aditivo hidrófugo para impermeabilización de morteros u concretos. (material) | 0.038 | 3.46 | 0.13 |
| mt20dhp010d | m | Dintel prefabricado de concreto, de 19x5 cm, con goterón y anclaje metálico de acero galvanizado. (material) | 1.050 | 98.67 | 103.60 |
| mt20wwa030 | Ud | Bote de fragua de poliuretano impermeable (310 cm³). (material) | 0.043 | 25.35 | 1.09 |
| mq06hor010 | h | Mezcladora de concreto. (maquinaria) | 0.010 | 4.64 | 0.05 |
| mo020 | h | Operario de construcción. (mano de obra) | 0.247 | 21.66 | 5.35 |
| mo113 | h | Peón de construcción. (mano de obra) | 0.495 | 14.43 | 7.14 |
| % | % | Herramientas | 2 % | 118.68 | 2.37 |
|  |  | Costes directos |  |  | 121.05 |
