# Fachada de paneles sándwich aislantes, de acero

- Propiedad del archivo: CYPE Ingenieros S.A.
- Formato: FIEBDC-3/2016
- Programa: Generador de precios de la construcción. CYPE Ingenieros, S.A.
- Fecha: 24/10/2024
- Ámbito geográfico: Perú
- Divisa: PEN
- Costes indirectos: 3 %
- Gastos generales: 13 %
- Beneficio industrial: 6 %
- IVA: 18 %

## F Fachadas y tabiques

### FL Fachadas ligeras

#### FLA De planchas de acero y paneles sándwich

**FLA030** m² Fachada de paneles sándwich aislantes, de acero.
Fachada de paneles sándwich de acero galvanizado, de 50 mm de espesor y 1150 mm de anchura, formados por cara exterior de plancha microgrecada acabado prelacado, con resistencia media a la corrosión y con resistencia baja a los rayos UV, de 0,5 mm de espesor, alma aislante de lana de roca de densidad media 120 kg/m³, y cara interior de plancha nervada acabado prelacado, de 0,5 mm de espesor, conductividad térmica 0,69 W/(mK), Euroclase A2-s1, d0 de reacción al fuego, resistencia al fuego EI 30, colocados en posición vertical y fijados mecánicamente con sistema de fijación oculta a una estructura portante o auxiliar. Incluso accesorios de fijación de los paneles y cinta flexible de butilo, adhesiva por ambas caras, para el sellado de estanqueidad de los empalmes entre paneles sándwich.
Criterio de valoración económica: El precio no incluye la estructura soporte ni la resolución de puntos singulares.
Incluye: Replanteo de los paneles. Corte, preparación y colocación de los paneles. Sellado de juntas. Fijación mecánica de los paneles.
Criterio de medición de proyecto: Superficie medida según documentación gráfica de Proyecto, sin duplicar esquinas ni encuentros, deduciendo los huecos de superficie mayor de 1 m².
Criterio de medición de obra: Se medirá la superficie realmente ejecutada según especificaciones de Proyecto, sin duplicar esquinas ni encuentros, deduciendo los huecos de superficie mayor de 1 m².

| Código | Ud | Descripción | Rendimiento | Precio | Importe |
|---|---|---|---|---|---|
| mt12ppa010aaaa | m² | Panel sándwich de acero galvanizado, de 50 mm de espesor y 1150 mm de anchura, formado por cara exterior de plancha microgrecada acabado prelacado, con resistencia media a la corrosión y con resistencia baja a los rayos UV, de 0,5 mm de espesor, alma aislante de lana de roca de densidad media 120 kg/m³, y cara interior de plancha nervada acabado prelacado, de 0,5 mm de espesor, conductividad térmica 0,69 W/(mK), Euroclase A2-s1, d0 de reacción al fuego, resistencia al fuego EI 30; para fachadas y tabiques. (material) | 1.05 | 163.16 | 171.318 |
| mt12ppa100a | Ud | Kit de accesorios de fijación, para paneles sándwich aislantes, en fachadas. (material) | 0.2 | 35.73 | 7.146 |
| mt13dcp020a | m | Cinta flexible de butilo, adhesiva por ambas caras, para el sellado de estanqueidad de los empalmes entre paneles sándwich. (material) | 2 | 7.55 | 15.100 |
| mo051 | h | Operario en fachadas y techos de paneles metálicos. (mano de obra) | 0.271 | 32.35 | 8.767 |
| mo098 | h | Oficial en fachadas y techos de paneles metálicos. (mano de obra) | 0.271 | 21.86 | 5.924 |
| % | % | Herramientas | 2 % | 208.255 | 4.165 |
|  |  | Costes directos |  |  | 212.420 |

Residuos:
- colocación: mt12ppa010aaaa; factor de residuo 0.0072

## Recursos

**mt12ppa010aaaa** m² Panel sándwich de acero galvanizado
Datos técnicos: Coste energético 278.012 MJ; Emisión de CO2 27.702 kg; Código LER 17 04 05; Masa del elemento 14.2 kg; Volumen 0.006762 m3
Residuos:
- embalaje: re170203 Plástico. (componente de residuo); rendimiento 0.032 kg; Código LER 17 02 03; Masa del elemento 1 kg; Volumen 0.001667 m3

**mt13dcp020a** m Cinta flexible de butilo
Datos técnicos: Coste energético 7.996 MJ; Emisión de CO2 0.348 kg
