# Bandeja de plancha plegada de acero galvanizado, espesor 1 mm, desarrollo 500 mm y 5 pliegues; fijación con tornillos autotaladrantes de acero galvanizado

- Propiedad del archivo: CYPE INGENIEROS, S.A.
- Formato: FIEBDC-3/2002
- Ámbito geográfico: Perú
- Divisa: PEN
- Costes indirectos: 3.00 %
- Gastos generales: 13.00 %
- Beneficio industrial: 6.00 %
- IVA: 18.00 %

**HRA100** m Bandeja de plancha plegada de acero galvanizado, espesor 1 mm, desarrollo 500 mm y 5 pliegues; fijación con tornillos autotaladrantes de acero galvanizado.
Bandeja de plancha plegada de acero galvanizado, espesor 1 mm, desarrollo 500 mm y 5 pliegues; fijación con tornillos autotaladrantes de acero galvanizado.
Incluye: Replanteo de las piezas. Corte de las piezas. Colocación, aplomado, nivelación y alineación. Resolución de encuentros y de puntos singulares.
Criterio de medición de proyecto: Longitud medida según documentación gráfica de Proyecto.
Criterio de medición de obra: Se medirá la longitud realmente ejecutada según especificaciones de Proyecto.

| Código | Ud | Descripción | Rendimiento | Precio | Importe |
|---|---|---|---|---|---|
| mt12www050 | Ud | Tornillo autotaladrante de acero galvanizado. (material) | 6.000 | 0.09 | 0.54 |
| mt26cpa010qd | m | Bandeja de plancha plegada de acero galvanizado, espesor 1 mm, desarrollo 500 mm y 5 pliegues. (material) | 1.000 | 19.25 | 19.25 |
| mo018 | h | Operario carpintero metálico. (mano de obra) | 0.124 | 21.95 | 2.72 |
| mo059 | h | Oficial carpintero metálico. (mano de obra) | 0.124 | 15.04 | 1.86 |
| % | % | Herramientas | 2 % | 24.37 | 0.49 |
|  |  | Costes directos |  |  | 24.86 |
