# Remate de muro prefabricado de concreto de color beige

- Propiedad del archivo: CYPE INGENIEROS, S.A.
- Formato: FIEBDC-3/2002
- Ámbito geográfico: Perú
- Divisa: PEN
- Costes indirectos: 3.00 %
- Gastos generales: 13.00 %
- Beneficio industrial: 6.00 %
- IVA: 18.00 %

**HRF040** m Remate de muro prefabricado de concreto de color beige, para cubrición de muros, en piezas de 500x300x50 mm, con goterón, recibida con mortero de cemento, confeccionado en obra, con aditivo hidrófugo, dosificación 1:4 y rejuntado entre piezas y, en su caso, de las uniones con los muros con mortero de juntas especial para prefabricados de concreto.
Formación de remate de muro prefabricado de concreto de color beige, para cubrición de muros, en piezas de 500x300x50 mm, con goterón, y anclaje metálico de acero inoxidable en su cara inferior, recibida con mortero de cemento, confeccionado en obra, con aditivo hidrófugo, dosificación 1:4, sobre el que se introducen los anclajes metálicos, creando una pendiente suficiente para evacuar el agua y rejuntado entre piezas y, en su caso, de las uniones con los muros con mortero de juntas especial para prefabricados de concreto. Incluso parte proporcional de replanteo, cortes, tratamiento de protección suplementaria mediante aplicación sobre el conjunto de pintura hidrófuga incolora en dos capas y limpieza final.
Incluye: Preparación de la superficie de apoyo. Replanteo de las piezas. Colocación, aplomado, nivelación y alineación de las piezas. Rejuntado y limpieza. Aplicación en dos capas de la pintura hidrófuga incolora.
Criterio de medición de proyecto: Longitud medida a ejes, según documentación gráfica de Proyecto.
Criterio de medición de obra: Se medirá, a ejes, la longitud realmente ejecutada según especificaciones de Proyecto.

| Código | Ud | Descripción | Rendimiento | Precio | Importe |
|---|---|---|---|---|---|
| mt20ahp010t | m | Remate de muro prefabricado de concreto de color beige, para cubrición de muros, en piezas de 500x300x50 mm, con goterón, y anclaje metálico de acero inoxidable en su cara inferior. (material) | 1.100 | 59.62 | 65.58 |
| mt08aaa010a | m³ | Agua. (material) | 0.015 | 4.32 | 0.06 |
| mt01arg005a | t | Arena de cantera, para mortero preparado en obra. (material) | 0.114 | 58.16 | 6.63 |
| mt08cem000b | kg | Cemento gris en sacos. (material) | 28.500 | 0.43 | 12.26 |
| mt08adt010 | kg | Aditivo hidrófugo para impermeabilización de morteros u concretos. (material) | 0.570 | 3.45 | 1.97 |
| mt09mcr235 | kg | Mortero de juntas para prefabricados de concreto y piedra artificial, compuesto de cemento, agregados, pigmentos y aditivos especiales. (material) | 0.023 | 6.88 | 0.16 |
| mt28pcs010 | l | Tratamiento superficial hidrofugante, de superficie invisible. (material) | 0.120 | 28.86 | 3.46 |
| mq06hor010 | h | Mezcladora de concreto. (maquinaria) | 0.053 | 4.62 | 0.24 |
| mo020 | h | Operario de construcción. (mano de obra) | 0.380 | 20.07 | 7.63 |
| mo113 | h | Peón de construcción. (mano de obra) | 1.093 | 13.17 | 14.39 |
| % | % | Herramientas | 2 % | 112.38 | 2.25 |
|  |  | Costes directos |  |  | 114.63 |
