# Equipo de protección catódica, para tanque de combustible líquido, enterrado, de plancha de acero

- Propiedad del archivo: CYPE Ingenieros S.A.
- Formato: FIEBDC-3/2016
- Programa: Generador de precios de la construcción. CYPE Ingenieros, S.A.
- Fecha: 03/04/2024
- Ámbito geográfico: Perú
- Divisa: PEN
- Costes indirectos: 3 %
- Gastos generales: 13 %
- Beneficio industrial: 6 %
- IVA: 18 %

## I Instalaciones

### IC Calefacción, refrigeración, climatización y agua caliente sanitaria

#### ICD Combustible líquido

**ICD112** Ud Equipo de protección catódica, para tanque de combustible líquido, enterrado, de plancha de acero.
Equipo de protección catódica formado por 10 ánodos de sacrificio y cable de unión con terminales, para tanque de combustible líquido, enterrado, de plancha de acero, con una capacidad de 1000 litros. Incluso caja de conexiones y soporte. Totalmente montado, conexionado y probado.
Incluye: Replanteo. Montaje de la protección catódica. Conexionado.
Criterio de medición de proyecto: Número de unidades previstas, según documentación gráfica de Proyecto.
Criterio de medición de obra: Se medirá el número de unidades realmente ejecutadas según especificaciones de Proyecto.

| Código | Ud | Descripción | Rendimiento | Precio | Importe |
|---|---|---|---|---|---|
| mt38dep999a | Ud | Equipo de protección catódica formado por 10 ánodos de sacrificio y cable de unión con terminales, para tanque de combustible líquido, enterrado, de plancha de acero, con una capacidad de 1000 litros. (material) | 1 | 1473.29 | 1473.290 |
| mo004 | h | Operario calefactor. (mano de obra) | 1.061 | 32.15 | 34.111 |
| mo103 | h | Oficial calefactor. (mano de obra) | 1.061 | 21.68 | 23.002 |
| % | % | Herramientas | 2 % | 1530.403 | 30.608 |
|  |  | Costes directos |  |  | 1561.011 |
