# Sistema de calefacción y refrigeración por suelo radiante, en seco

- Propiedad del archivo: CYPE Ingenieros S.A.
- Formato: FIEBDC-3/2016
- Programa: Generador de precios de la construcción. CYPE Ingenieros, S.A.
- Fecha: 03/04/2024
- Ámbito geográfico: Perú
- Divisa: PEN
- Costes indirectos: 3 %
- Gastos generales: 13 %
- Beneficio industrial: 6 %
- IVA: 18 %

## I Instalaciones

### IC Calefacción, refrigeración, climatización y agua caliente sanitaria

#### ICE Emisores por agua para calefacción y refrigeración

**ICE120** m² Sistema de calefacción y refrigeración por suelo radiante, en seco.
Sistema de calefacción por suelo radiante, compuesto por, banda de espuma de polietileno (PE), de 150x10 mm, panel aislante moldeado, de 1200x800 mm y 30 mm de espesor, de poliestireno expandido (EPS), con difusores de aluminio y tubo de polietileno reticulado (PE-Xa) con barrera de oxígeno y capa de protección de polietileno (PE) modificado, de 16 mm de diámetro exterior y 2 mm de espesor. Totalmente montado, conexionado y probado.
Incluye: Preparación y limpieza de la superficie de apoyo. Replanteo de la instalación. Fijación del zócalo perimetral. Colocación de los paneles. Replanteo de la tubería. Colocación y fijación de las tuberías.
Criterio de medición de proyecto: Superficie útil, medida según documentación gráfica de Proyecto.
Criterio de medición de obra: Se medirá la superficie realmente ejecutada según especificaciones de Proyecto.

| Código | Ud | Descripción | Rendimiento | Precio | Importe |
|---|---|---|---|---|---|
| mt17epu021a | m | Banda de espuma de polietileno (PE), de 150x10 mm, con tiras autoadhesivas. (material) | 0.6 | 16.1 | 9.660 |
| mt17epu009a | Ud | Panel aislante moldeado, de 1200x800 mm y 30 mm de espesor, de poliestireno expandido (EPS), con difusores de aluminio, con propagación retardada de la llama Euroclase E, paso del tubo múltiplo de 20 cm. (material) | 1.042 | 153.14 | 159.572 |
| mt37tpu012a | m | Tubo de polietileno reticulado (PE-Xa) con barrera de oxígeno y capa de protección de polietileno (PE) modificado, de 16 mm de diámetro exterior y 2 mm de espesor, según ISO 15875-2. (material) | 5 | 10.92 | 54.600 |
| mo004 | h | Operario calefactor. (mano de obra) | 0.826 | 32.15 | 26.556 |
| mo103 | h | Oficial calefactor. (mano de obra) | 0.826 | 21.68 | 17.908 |
| % | % | Herramientas | 2 % | 268.296 | 5.366 |
|  |  | Costes directos |  |  | 273.662 |

Residuos:
- colocación: mt17epu021a Banda de espuma de polietileno (PE), de 150x10 mm, con tiras autoadhesivas; factor de residuo 0.0597238
- colocación: mt17epu009a; factor de residuo 0.024
- colocación: mt37tpu012a; factor de residuo 0.0275

## Recursos

**mt17epu021a** m Banda de espuma de polietileno (PE), de 150x10 mm, con tiras autoadhesivas
Datos técnicos: Coste energético 14.504 MJ; Emisión de CO2 0.516 kg; Código LER 17 06 04; Masa del elemento 0.105 kg; Volumen 0.000175 m3
Residuos:
- embalaje: re170203 Plástico. (componente de residuo); rendimiento 0.001 kg; Código LER 17 02 03; Masa del elemento 1 kg; Volumen 0.001667 m3

**mt17epu009a** Ud Panel aislante moldeado
Datos técnicos: Coste energético 85.887 MJ; Emisión de CO2 3.044 kg; Código LER 17 06 04; Masa del elemento 0.856 kg; Volumen 0.001427 m3
Residuos:
- embalaje: re170203 Plástico; rendimiento 0.074 kg

**mt37tpu012a** m Tubo de polietileno reticulado (PE-Xa) con barrera de oxígeno y capa de protección de polietileno (PE) modificado
Datos técnicos: Coste energético 7.363 MJ; Emisión de CO2 0.366 kg; Código LER 17 02 03; Masa del elemento 0.076 kg; Volumen 0.000127 m3
