# Aerotermo

- Propiedad del archivo: CYPE Ingenieros S.A.
- Formato: FIEBDC-3/2016
- Programa: Generador de precios de la construcción. CYPE Ingenieros, S.A.
- Fecha: 03/04/2024
- Ámbito geográfico: Perú
- Divisa: PEN
- Costes indirectos: 3 %
- Gastos generales: 13 %
- Beneficio industrial: 6 %
- IVA: 18 %

## I Instalaciones

### IC Calefacción, refrigeración, climatización y agua caliente sanitaria

#### ICF Unidades no autónomas para climatización

**ICF110** Ud Aerotermo.
Aerotermo de agua caliente, para instalación solar térmica, alimentación trifásica a 400 V, potencia disipadora de 56 kW, con un ventilador de 780 W de potencia, adecuado para funcionar con solución agua-glicol de hasta el 40% de anticongelante puro, de alta resistencia a la corrosión. Totalmente montado, conexionado y puesto en marcha por la empresa instaladora para la comprobación de su correcto funcionamiento.
Incluye: Replanteo de la unidad. Colocación y fijación de la unidad. Conexionado con las redes de conducción de agua y eléctrica. Puesta en marcha.
Criterio de medición de proyecto: Número de unidades previstas, según documentación gráfica de Proyecto.
Criterio de medición de obra: Se medirá el número de unidades realmente ejecutadas según especificaciones de Proyecto.

| Código | Ud | Descripción | Rendimiento | Precio | Importe |
|---|---|---|---|---|---|
| mt38csj600aa | Ud | Aerotermo de agua caliente, para instalación solar térmica, alimentación trifásica a 400 V, potencia disipadora de 56 kW, con un ventilador de 780 W de potencia, adecuado para funcionar con solución agua-glicol de hasta el 40% de anticongelante puro, de alta resistencia a la corrosión. (material) | 1 | 9534.52 | 9534.520 |
| mo005 | h | Operario instalador de climatización. (mano de obra) | 3.701 | 32.15 | 118.987 |
| mo104 | h | Oficial instalador de climatización. (mano de obra) | 3.701 | 21.68 | 80.238 |
| % | % | Herramientas | 2 % | 9733.745 | 194.675 |
|  |  | Costes directos |  |  | 9928.420 |
