# Conjunto de calderas a gas, de baja temperatura, de pie, de plancha de acero

- Propiedad del archivo: CYPE Ingenieros S.A.
- Formato: FIEBDC-3/2016
- Programa: Generador de precios de la construcción. CYPE Ingenieros, S.A.
- Fecha: 02/04/2024
- Ámbito geográfico: Perú
- Divisa: PEN
- Costes indirectos: 3 %
- Gastos generales: 13 %
- Beneficio industrial: 6 %
- IVA: 18 %

## I Instalaciones

### IC Calefacción, refrigeración, climatización y agua caliente sanitaria

#### ICG Calderas a gas

**ICG146** Ud Conjunto de calderas a gas, de baja temperatura, de pie, de plancha de acero.
Conjunto de dos calderas en cascada, siendo la primera una caldera de pie, de baja temperatura, con cuerpo de plancha de acero, gran aislamiento térmico y puerta frontal con posibilidad de giro a izquierda o a derecha, para quemador presurizado de diesel o gas, potencia útil de 85 a 120 kW, peso 450 kg, dimensiones 1522x800x1157 mm, con cuadro de regulación para la regulación de la caldera en función de la temperatura exterior o para la regulación de la caldera de tipo maestro en instalaciones con varias calderas, con control para garantizar las condiciones de trabajo del equipo, sonda de temperatura exterior, y sonda de temperatura para regulación de la temperatura de impulsión o retorno del agua, y la segunda una caldera de pie, de baja temperatura, con cuerpo de plancha de acero, gran aislamiento térmico y puerta frontal con posibilidad de giro a izquierda o a derecha, para quemador presurizado de diesel o gas, potencia útil de 85 a 120 kW, peso 450 kg, dimensiones 1522x800x1157 mm, con cuadro de regulación para la regulación de la caldera de tipo esclavo en instalaciones con varias calderas, módulo estratégico para la administración de un máximo de 4 calderas en cascada. Incluso válvula de seguridad, purgadores, pirostato y desagüe a sumidero para el vaciado de la caldera y el drenaje de la válvula de seguridad, sin incluir el ducto para evacuación de los productos de la combustión. Totalmente montado, conexionado y puesto en marcha por la empresa instaladora para la comprobación de su correcto funcionamiento.
Incluye: Replanteo. Presentación de los elementos. Montaje de la caldera y sus accesorios. Conexionado con las redes de conducción de agua, de gas, de salubridad y eléctrica, y con el ducto de evacuación de los productos de la combustión. Puesta en marcha.
Criterio de medición de proyecto: Número de unidades previstas, según documentación gráfica de Proyecto.
Criterio de medición de obra: Se medirá el número de unidades realmente ejecutadas según especificaciones de Proyecto.

| Código | Ud | Descripción | Rendimiento | Precio | Importe |
|---|---|---|---|---|---|
| mt38cbu071ac | Ud | Caldera de pie, de baja temperatura, con cuerpo de plancha de acero, gran aislamiento térmico y puerta frontal con posibilidad de giro a izquierda o a derecha, para quemador presurizado de diesel o gas, potencia útil de 85 a 120 kW, peso 450 kg, dimensiones 1522x800x1157 mm, con cuadro de regulación para la regulación de la caldera en función de la temperatura exterior o para la regulación de la caldera de tipo maestro en instalaciones con varias calderas, con control para garantizar las condiciones de trabajo del equipo, sonda de temperatura exterior, y sonda de temperatura para regulación de la temperatura de impulsión o retorno del agua, construcción compacta. (material) | 1 | 25904.16 | 25904.160 |
| mt38cbu071ab | Ud | Caldera de pie, de baja temperatura, con cuerpo de plancha de acero, gran aislamiento térmico y puerta frontal con posibilidad de giro a izquierda o a derecha, para quemador presurizado de diesel o gas, potencia útil de 85 a 120 kW, peso 450 kg, dimensiones 1522x800x1157 mm, con cuadro de regulación para la regulación de la caldera de tipo esclavo en instalaciones con varias calderas, construcción compacta. (material) | 1 | 25015.2 | 25015.200 |
| mt38ccg110c | Ud | Quemador presurizado modulante para gas, de potencia máxima 120 kW, con encendido electrónico. (material) | 2 | 7873.68 | 15747.360 |
| mt38cbu702a | Ud | Módulo estratégico para la administración de un máximo de 4 calderas en cascada. (material) | 1 | 1302.59 | 1302.590 |
| mt35aia010a | m | Tubo curvable de PVC, corrugado, de color negro, de 16 mm de diámetro nominal, para canalización empotrada en obra de albañilería (paredes y techos). Resistencia a la compresión 320 N, resistencia al impacto 1 julio, temperatura de trabajo -5°C hasta 60°C, con grado de protección IP545, no propagador de la llama. (material) | 10 | 1.87 | 18.700 |
| mt35cun020a | m | Cable unipolar H07Z1-K (AS), siendo su tensión asignada de 450/750 V, reacción al fuego clase Cca-s1a,d1,a1 según UNE-EN 50575, con conductor multifilar de cobre clase 5 (-K) de 1,5 mm² de sección, con aislamiento de compuesto termoplástico a base de poliolefina libre de halógenos con baja emisión de humos y gases corrosivos (Z1). (material) | 20 | 2.09 | 41.800 |
| mt37svs010a | Ud | Válvula de seguridad, de latón, con rosca de 1/2" de diámetro, tarada a 3 bar de presión. (material) | 1 | 16.3 | 16.300 |
| mt37sgl020d | Ud | Purgador automático de aire con boya y rosca de 1/2" de diámetro, cuerpo y tapa de latón, para una presión máxima de trabajo de 10 bar y una temperatura máxima de 110°C. (material) | 2 | 32.25 | 64.500 |
| mt38sss120 | Ud | Pirostato de rearme manual. (material) | 1 | 357.67 | 357.670 |
| mt38www050 | Ud | Desagüe a sumidero, para el drenaje de la válvula de seguridad, compuesto por 1 m de tubo de acero negro de 1/2" y embudo desagüe, incluso accesorios y piezas especiales. (material) | 1 | 76.19 | 76.190 |
| mt38ccg021a | Ud | Puesta en marcha del quemador para gas. (material) | 1 | 761.97 | 761.970 |
| mt38www010 | Ud | Material auxiliar para instalaciones de calefacción. (material) | 1 | 8.54 | 8.540 |
| mo004 | h | Operario calefactor. (mano de obra) | 5.23 | 32.15 | 168.145 |
| mo103 | h | Oficial calefactor. (mano de obra) | 5.23 | 21.68 | 113.386 |
| % | % | Herramientas | 2 % | 69596.511 | 1391.930 |
|  |  | Costes directos |  |  | 70988.441 |

Residuos:
- colocación: mt35aia010a; factor de residuo 0.0275
- colocación: mt35cun020a; factor de residuo 0.0165

## Recursos

**mt38cbu071ac** Ud Caldera de pie, de baja temperatura
Datos técnicos: Coste energético 14826.168 MJ; Emisión de CO2 1158.586 kg
Residuos:
- embalaje: re150101 Envases de papel y cartón. (componente de residuo); rendimiento 2.634 kg; Código LER 15 01 01; Masa del elemento 1 kg; Volumen 0.001333 m3
- embalaje: re170201 Madera. (componente de residuo); rendimiento 0.662 kg; Código LER 17 02 01; Masa del elemento 1 kg; Volumen 0.000909 m3

**mt38cbu071ab** Ud Caldera de pie, de baja temperatura
Datos técnicos: Coste energético 14825.818 MJ; Emisión de CO2 1158.574 kg
Residuos:
- embalaje: re150101 Envases de papel y cartón; rendimiento 2.613 kg
- embalaje: re170201 Madera; rendimiento 0.66 kg

**mt35aia010a** m Tubo curvable de PVC
Datos técnicos: Coste energético 11.626 MJ; Emisión de CO2 0.577 kg; Código LER 17 02 03; Masa del elemento 0.12 kg; Volumen 0.0002 m3

**mt35cun020a** m Cable unipolar H07Z1-K (AS)
Datos técnicos: Coste energético 2.663 MJ; Emisión de CO2 0.201 kg; Código LER 17 04 11; Masa del elemento 0.02 kg; Volumen 0.000013 m3
Residuos:
- embalaje: re150101 Envases de papel y cartón; rendimiento 0.065 kg

**mt37svs010a** Ud Válvula de seguridad, de latón, con rosca de 1/2" de diámetro, tarada a 3 bar de presión
Datos técnicos: Coste energético 511.326 MJ; Emisión de CO2 34.399 kg
Residuos:
- embalaje: re150101 Envases de papel y cartón; rendimiento 0.072 kg

**mt37sgl020d** Ud Purgador automático de aire con boya y rosca de 1/2" de diámetro
Datos técnicos: Coste energético 35.179 MJ; Emisión de CO2 2.421 kg
Residuos:
- embalaje: re150101 Envases de papel y cartón; rendimiento 0.072 kg
