# Caldera a gas, doméstica, de condensación, mural, para calefacción y agua caliente sanitaria

- Propiedad del archivo: CYPE Ingenieros S.A.
- Formato: FIEBDC-3/2016
- Programa: Generador de precios de la construcción. CYPE Ingenieros, S.A.
- Fecha: 02/04/2024
- Ámbito geográfico: Perú
- Divisa: PEN
- Costes indirectos: 3 %
- Gastos generales: 13 %
- Beneficio industrial: 6 %
- IVA: 18 %

## I Instalaciones

### IC Calefacción, refrigeración, climatización y agua caliente sanitaria

#### ICG Calderas a gas

**ICG232** Ud Caldera a gas, doméstica, de condensación, mural, para calefacción y agua caliente sanitaria
Caldera mural de condensación a gas N, para calefacción y agua caliente sanitaria instantánea con microacumulación, cámara de combustión estanca, potencia nominal 24 kW, potencia de calefacción 25 kW, potencia de agua caliente sanitaria 25 kW, rendimiento en calefacción 94%, rendimiento en agua caliente sanitaria 85%, eficiencia energética clase A en calefacción, eficiencia energética clase A en agua caliente sanitaria, perfil de consumo XL, caudal específico de agua caliente sanitaria de 13,8 l/min, potencia sonora 50 dBA, dimensiones 710x400x330 mm, peso 35 kg, encendido electrónico y seguridad por ionización, sin llama piloto, con electrónica Bosch Heatronic 4, panel de mandos con display digital con iconos informativos y mensajes de texto, vaso de expansión de 6 litros, kit estándar de evacuación de humos y plantilla de montaje. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38cmj013a | Ud | Caldera mural de condensación a gas N, para calefacción y agua caliente sanitaria instantánea con microacumulación, cámara de combustión estanca, potencia nominal 24 kW, potencia de calefacción 25 kW, potencia de agua caliente sanitaria 25 kW, rendimiento en calefacción 94%, rendimiento en agua caliente sanitaria 85%, eficiencia energética clase A en calefacción, eficiencia energética clase A en agua caliente sanitaria, perfil de consumo XL, caudal específico de agua caliente sanitaria de 13,8 l/min, potencia sonora 50 dBA, dimensiones 710x400x330 mm, peso 35 kg, encendido electrónico y seguridad por ionización, sin llama piloto, con electrónica Bosch Heatronic 4, panel de mandos con display digital con iconos informativos y mensajes de texto, vaso de expansión de 6 litros, kit estándar de evacuación de humos y plantilla de montaje. (material) | 1 | 8721.5 | 8721.500 |
| mt38www012 | Ud | Material auxiliar para instalaciones de calefacción y agua caliente sanitaria (material) | 1 | 10.66 | 10.660 |
| mo004 | h | Operario calefactor. (mano de obra) | 3.701 | 32.15 | 118.987 |
| mo103 | h | Oficial calefactor. (mano de obra) | 3.701 | 21.68 | 80.238 |
| % | % | Herramientas | 2 % | 8931.385 | 178.628 |
|  |  | Costes directos |  |  | 9110.013 |

## Recursos

**mt38cmj013a** Ud Caldera mural de condensación a gas N
Datos técnicos: Coste energético 1090.360 MJ; Emisión de CO2 86.394 kg
Residuos:
- embalaje: re150101 Envases de papel y cartón. (componente de residuo); rendimiento 2.241 kg; Código LER 15 01 01; Masa del elemento 1 kg; Volumen 0.001333 m3
- embalaje: re170201 Madera. (componente de residuo); rendimiento 0.614 kg; Código LER 17 02 01; Masa del elemento 1 kg; Volumen 0.000909 m3
