# Chimenea prefabricada

- Propiedad del archivo: CYPE Ingenieros S.A.
- Formato: FIEBDC-3/2016
- Programa: Generador de precios de la construcción. CYPE Ingenieros, S.A.
- Fecha: 24/10/2024
- Ámbito geográfico: Perú
- Divisa: PEN
- Costes indirectos: 3 %
- Gastos generales: 13 %
- Beneficio industrial: 6 %
- IVA: 18 %

## I Instalaciones

### IC Calefacción, refrigeración, climatización y agua caliente sanitaria

#### ICH Chimeneas, hogares, cocinas, cassettes insertables y estufas

**ICH015** Ud Chimenea prefabricada.
Chimenea de hogar cerrado a leña, de carga frontal, potencia 10,5 kW (9.030 kcal/h), color gris satinado, de plancha de acero, con pie, paneles de fierro fundido en el fondo y laterales del hogar, cajón recoge cenizas, dos puertas de fundición con cristal vitrocerámico resistente hasta temperaturas de 800°C, entrada de aire regulable, embellecedor del ducto de evacuación de los productos de la combustión y remate superior para fijación a techo con rejilla de ventilación. Incluso accesorios de conexión al ducto de evacuación de los productos de la combustión, sin incluir este ducto. Totalmente montada y conexionada.
Incluye: Replanteo de la chimenea. Presentación de los elementos. Montaje de la chimenea y sus accesorios. Fijación de la chimenea al paramento. Conexión al ducto de evacuación.
Criterio de medición de proyecto: Número de unidades previstas, según documentación gráfica de Proyecto.
Criterio de medición de obra: Se medirá el número de unidades realmente ejecutadas según especificaciones de Proyecto.

| Código | Ud | Descripción | Rendimiento | Precio | Importe |
|---|---|---|---|---|---|
| mt38chf015h | Ud | Chimenea de hogar cerrado a leña, de carga frontal, potencia 10,5 kW (9.030 kcal/h), color gris satinado, de plancha de acero, con pie, paneles de fierro fundido en el fondo y laterales del hogar, cajón recoge cenizas, dos puertas de fundición con cristal vitrocerámico resistente hasta temperaturas de 800°C, entrada de aire regulable, embellecedor del ducto de evacuación de los productos de la combustión y remate superior para fijación a techo con rejilla de ventilación. (material) | 1 | 8691.38 | 8691.380 |
| mt38www010 | Ud | Material auxiliar para instalaciones de calefacción. (material) | 1 | 8.61 | 8.610 |
| mo004 | h | Operario calefactor. (mano de obra) | 0.987 | 32.35 | 31.929 |
| mo103 | h | Oficial calefactor. (mano de obra) | 0.987 | 21.82 | 21.536 |
| % | % | Herramientas | 2 % | 8753.455 | 175.069 |
|  |  | Costes directos |  |  | 8928.524 |
