# Caldera eléctrica, doméstica, para calefacción

- Propiedad del archivo: CYPE Ingenieros S.A.
- Formato: FIEBDC-3/2016
- Programa: Generador de precios de la construcción. CYPE Ingenieros, S.A.
- Fecha: 02/04/2024
- Ámbito geográfico: Perú
- Divisa: PEN
- Costes indirectos: 3 %
- Gastos generales: 13 %
- Beneficio industrial: 6 %
- IVA: 18 %

## I Instalaciones

### IC Calefacción, refrigeración, climatización y agua caliente sanitaria

#### ICI Calderas eléctricas

**ICI010** Ud Caldera eléctrica, doméstica, para calefacción.
Caldera mural eléctrica para calefacción, potencia de 10 kW, con tres escalones de potencia de 3,3, 6,6 y 10 kW, constituida por cuerpo de caldera, envolvente, vaso de expansión, bomba, termostato y todos aquellos componentes necesarios para su funcionamiento incorporados en su interior; incluso accesorios de fijación. Totalmente montada, conexionada y probada.
Incluye: Replanteo mediante plantilla. Colocación y fijación de la caldera y sus componentes. Nivelación de los elementos. Conexionado de los elementos a la red. Puesta en marcha.
Criterio de medición de proyecto: Número de unidades previstas, según documentación gráfica de Proyecto.
Criterio de medición de obra: Se medirá el número de unidades realmente ejecutadas según especificaciones de Proyecto.

| Código | Ud | Descripción | Rendimiento | Precio | Importe |
|---|---|---|---|---|---|
| mt38cme010a | Ud | Caldera mural eléctrica para calefacción, potencia de 10 kW, con tres escalones de potencia de 3,3, 6,6 y 10 kW, constituida por cuerpo de caldera, envolvente, vaso de expansión, bomba, termostato y todos aquellos componentes necesarios para su funcionamiento incorporados en su interior; incluso accesorios de fijación. (material) | 1 | 4336.11 | 4336.110 |
| mt38www010 | Ud | Material auxiliar para instalaciones de calefacción. (material) | 1 | 8.54 | 8.540 |
| mo004 | h | Operario calefactor. (mano de obra) | 4.934 | 32.15 | 158.628 |
| mo103 | h | Oficial calefactor. (mano de obra) | 4.934 | 21.68 | 106.969 |
| % | % | Herramientas | 2 % | 4610.247 | 92.205 |
|  |  | Costes directos |  |  | 4702.452 |

## Recursos

**mt38cme010a** Ud Caldera mural eléctrica para calefacción
Datos técnicos: Coste energético 1196.786 MJ; Emisión de CO2 88.183 kg
Residuos:
- embalaje: re150101 Envases de papel y cartón. (componente de residuo); rendimiento 2.175 kg; Código LER 15 01 01; Masa del elemento 1 kg; Volumen 0.001333 m3
- embalaje: re170201 Madera. (componente de residuo); rendimiento 0.606 kg; Código LER 17 02 01; Masa del elemento 1 kg; Volumen 0.000909 m3
