# Generador de aire caliente con intercambiador de calor a gas, de suelo

- Propiedad del archivo: CYPE Ingenieros S.A.
- Formato: FIEBDC-3/2016
- Programa: Generador de precios de la construcción. CYPE Ingenieros, S.A.
- Fecha: 25/10/2024
- Ámbito geográfico: Perú
- Divisa: PEN
- Costes indirectos: 3 %
- Gastos generales: 13 %
- Beneficio industrial: 6 %
- IVA: 18 %

## I Instalaciones

### IC Calefacción, refrigeración, climatización y agua caliente sanitaria

#### ICK Unidades centralizadas de climatización a gas

**ICK030** Ud Generador de aire caliente con intercambiador de calor a gas, de suelo.
Generador de aire caliente con intercambiador de calor a gas, para instalación en suelo, interior, potencia calorífica nominal 21,9 kW, rendimiento nominal 90,3%, potencia calorífica nominal útil 19,7 kW, caudal de aire nominal 1400 m³/h, dimensiones 968x500x1395 mm, alimentación eléctrica monofásica a 230 V, peso 109 kg, con cámara de combustión de acero con mirilla de control de llama, quemador a gas, intercambiador de calor de haz de tubos, ventilador centrífugo, amoblamiento electrónico de mando, control y seguridad, envolvente de plancha de acero pintada, con aislamiento térmico, puerta de inspección, paneles de acceso desmontables y filtro de aire, sin incluir el ducto para evacuación de los productos de la combustión. Totalmente montado, conexionado y puesto en marcha por la empresa instaladora para la comprobación de su correcto funcionamiento.
Incluye: Replanteo del generador. Colocación y fijación del generador y sus accesorios. Conexionado con las redes de conducción de agua, de gas y eléctrica. Puesta en marcha.
Criterio de medición de proyecto: Número de unidades previstas, según documentación gráfica de Proyecto.
Criterio de medición de obra: Se medirá el número de unidades realmente ejecutadas según especificaciones de Proyecto.

| Código | Ud | Descripción | Rendimiento | Precio | Importe |
|---|---|---|---|---|---|
| mt42tnc060a | Ud | Generador de aire caliente con intercambiador de calor a gas, para instalación en suelo, interior, potencia calorífica nominal 21,9 kW, rendimiento nominal 90,3%, potencia calorífica nominal útil 19,7 kW, caudal de aire nominal 1400 m³/h, dimensiones 968x500x1395 mm, alimentación eléctrica monofásica a 230 V, peso 109 kg, con cámara de combustión de acero con mirilla de control de llama, quemador a gas, intercambiador de calor de haz de tubos, ventilador centrífugo, amoblamiento electrónico de mando, control y seguridad, envolvente de plancha de acero pintada, con aislamiento térmico, puerta de inspección, paneles de acceso desmontables y filtro de aire. (material) | 1 | 24841.69 | 24841.690 |
| mo005 | h | Operario instalador de climatización. (mano de obra) | 0.729 | 32.35 | 23.583 |
| mo104 | h | Oficial instalador de climatización. (mano de obra) | 0.729 | 21.82 | 15.907 |
| % | % | Herramientas | 2 % | 24881.180 | 497.624 |
|  |  | Costes directos |  |  | 25378.804 |
