# Emisor eléctrico para sistema de calefacción por techo radiante, con cielo raso modular

- Propiedad del archivo: CYPE Ingenieros S.A.
- Formato: FIEBDC-3/2016
- Programa: Generador de precios de la construcción. CYPE Ingenieros, S.A.
- Fecha: 24/10/2024
- Ámbito geográfico: Perú
- Divisa: PEN
- Costes indirectos: 3 %
- Gastos generales: 13 %
- Beneficio industrial: 6 %
- IVA: 18 %

## I Instalaciones

### IC Calefacción, refrigeración, climatización y agua caliente sanitaria

#### ICM Emisores eléctricos para calefacción

**ICM051** Ud Emisor eléctrico para sistema de calefacción por techo radiante, con cielo raso modular.
Panel radiante eléctrico, con placa Prima Armstrong, borde para perfilería vista y aislamiento de fibra de vidrio de 29,7 kg/m³, para sistema de calefacción por techo radiante, con cielo raso modular, potencia 75 W, dimensiones 600x600x55 mm, con generación de radiación infrarroja por film radiante y alimentación monofásica a 230 V, peso 1,8 kg.
Incluye: Colocación del emisor. Conexionado y comprobación de su correcto funcionamiento.
Criterio de medición de proyecto: Número de unidades previstas, según documentación gráfica de Proyecto.
Criterio de medición de obra: Se medirá el número de unidades realmente ejecutadas según especificaciones de Proyecto.

| Código | Ud | Descripción | Rendimiento | Precio | Importe |
|---|---|---|---|---|---|
| mt38ilo120aes | Ud | Panel radiante eléctrico, con placa Prima Armstrong, borde para perfilería vista y aislamiento de fibra de vidrio de 29,7 kg/m³, para sistema de calefacción por techo radiante, con cielo raso modular, potencia 75 W, dimensiones 600x600x55 mm, con generación de radiación infrarroja por film radiante y alimentación monofásica a 230 V, peso 1,8 kg. (material) | 1 | 197.86 | 197.860 |
| mo004 | h | Operario calefactor. (mano de obra) | 0.069 | 32.35 | 2.232 |
| mo103 | h | Oficial calefactor. (mano de obra) | 0.047 | 21.82 | 1.026 |
| % | % | Herramientas | 2 % | 201.118 | 4.022 |
|  |  | Costes directos |  |  | 205.140 |
